# Radweg Wittstock-Jabel-Zaatzke
Angebotsaufforderung (GAEB DA XML 3.3, DA83)
Projekt: 5327
Währung: EUR
Vergabeart: Öffentliche Ausschreibung
Uhrzeit: 14:30:00
Ende der Zuschlagsfrist: 18.09.2026
Ausführungsbeginn: 21.09.2026
Ausführungsende: 28.05.2027
Erstellt mit: GXML Toolbox V3.3 R20220330, ORCA AVA 27 27.00.00, 20.07.2026

## 02 Radwegbau Wittstock-Jabel-Zaatzke

### Titel 01 Allgemeine Leistungen

#### Bereich 01.01 Baustelleneinrichtung

**01.01.10 Baustelle einrichten Saemtl.LV-Abschn.**
Geraete, Werkzeuge und sonstige Betriebsmittel, die zur
vertragsgemaessen Durchfuehrung der Bauleistungen erforderlich sind, auf die Baustelle bringen, bereitstellen und - soweit der Geraeteeinsatz nicht gesondert berechnet wird - betriebsfertig aufstellen einschl. der
dafuer notwendigen Arbeiten. Die erforderlichen festen
Anlagen herstellen.
Baubueros, Unterkuenfte, Werkstaetten, Lagerschuppen
und dgl., soweit erforderlich, antransportieren, aufbauen und einrichten.
Strom-, Wasser-, Fernsprechanschluss sowie Entsorgungseinrichtungen und dgl. fuer die Baustelle, soweit
erforderlich, herstellen.

Sofern Stromversorgungsanlagen (netzabhängig, netzunabhängig) durch den AN zum Zwecke der Durchführung
der Baumaßnahme installiert werden müssen, sind die
gesamten Anlagen gemäß den einschlägigen VDE-
Bestimmungen zu errichten und monatlich von einer
Elektrofachkraft zu überprüfen,
Einschl. aller notwendigen Antragstellungen, Prüfgebühren, Prüfnachweise sowie die Verbrauchsverrechnung
mit dem Energieversorgungsunternehmen.

Zur Gewährleistung von Erste-Hilfe-Maßnahmen und der
notwendigen Hygiene auf der Baustelle ist die Herstellung einer netzabhängigen oder netzunabhängigen
Wasserversorgungsanlage zwingend erforderlich.
Die Anlagenteile sind entsprechend den klimatischen
Bedingungen sowie den technischen und hygienischen
Vorschriften auszuführen. Sofern erforderlich sind die
Anlagenteile frostsicher herzustellen. Eventuelle
Frostschäden gehen zu Lasten des AN.
Einschl. aller erforderlichen Antragstellungen,
Prüfgebühren und Verbrauchsverrechnungen mit dem
Wasserversorgungsunternehmen.

Einschl. Aufstellung von Chemotoiletten mit Handwaschmöglichkeit in ausreichender Anzahl, sowie deren
wöchentlicher Leerung.

Bei Bedarf Zufahrtswege zur Baustelle sowie Lagerplaetze, sonstige Platzbefestigungen und Wege im Baustellenbereich anlegen.
Oberbodenarbeiten einschl. Beseitigen von Aufwuchs fuer
die Baustelleneinrichtung, soweit erforderlich, ausfuehren.
Alle erforderlichen Flaechen beschaffen.
Kosten fuer Vorhalten, Unterhalten und Betreiben der
Geraete, Anlagen und Einrichtungen einschl. Mieten,
Pacht, Gebuehren und dgl. werden nicht mit dieser Pauschale, sondern mit den Einheitspreisen der betreffenden Teilleistungen verguetet.
Soweit nicht fuer bestimmte Leistungen (z.B. Bedarfsleistungen) fuer das Einrichten der Baustelle gesonderte Positionen im Leistungsverzeichnis enthalten
sind, gilt die Pauschale fuer alle Leistungen
saemtlicher Abschnitte des Leistungsverzeichnisses.

Die Bestimmungen des Naturschutzgesetzes in der
gültigen Fassung sind zu beachten und einzuhalten.
Baustoffreste und gerodete Pflanzen dürfen nicht auf
der Baustelle verbrannt werden. Altöl ist in geeigneten
Gefäßen sorgfältig zu sammeln und fachgerecht zu
entsorgen.
Die "Baustellenverordnung" (BaustellV) sowie die
"Regeln zum Arbeitsschutz auf Baustellen" (RAB) jeweils
in der gültigen Fassung sind zu berücksichtigen und
einzuhalten.
Menge: 1,000 Psch

**01.01.20 Baustelle raeumen Saemtl.LV-Abschn.**
StL-Nr. 0310111501
Baustelle von allen Geraeten, Anlagen, Einrichtungen
und dgl. raeumen. Benutzte Flaechen und Wege entsprechend dem urspruenglichen Zustand unter Wahrung der
landschaftspflegerischen Belange ordnungsgemaess herrichten. Verunreinigungen beseitigen. Soweit nicht fuer
bestimmte Leistungen (z.B. Bedarfsleistungen) fuer das
Raeumen der Baustelle gesonderte Positionen im Leistungsverzeichnis enthalten sind, gilt die Pauschale
fuer alle Leistungen
saemtlicher Abschnitte des Leistungsverzeichnisses.
Menge: 1,000 Psch

**01.01.30 Bauschild des AG, aufstellen, abbauen Eigentum des AN**
Bauschild des AG aufstellen. Schildgröße ca. 1mx1m. Aufstellvorrichtung liefern und nach Angaben des AG aufstellen. Nach Abschluss der Maßnahme Schild und aufstelleinrichtung abbauen. Schild an AG übergeben, Aufstelleinrichtung in Eigentum AN übernehmen und verwerten.
Menge: 1,000 St

#### Bereich 01.02 Stundenlohnarbeiten

**01.02.10 Verrechnungssatz fuer Arbeitskraft Poliere**
StL-Nr. 0310191001
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Poliere, Schachtmeister oder dgl.
Menge: 5,000 h

**01.02.20 Verrechnungssatz fuer Arbeitskraft Facharbeiter**
StL-Nr. 0310191024
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Facharbeiter.
Menge: 5,000 h

**01.02.30 Verrechnungssatz fuer Arbeitskraft Baustellenltr.(1)**
StL-Nr. 0310191030
Stundenlohnarbeiten durch Arbeitskraefte auf Anordnung
des AG ausfuehren. Der Verrechnungssatz fuer die jeweilige Arbeitskraft umfasst saemtliche Aufwendungen, insbesondere den tatsaechlichen Lohn einschliesslich vermoegenswirksamer Leistungen mit den Zuschlaegen fuer
Gemeinkosten (Sozialkassenbeitraege, Winterbauumlage
und dgl.), sowie Lohn- bzw. Gehaltsnebenkosten und Zu-
schlaege fuer Ueberstunden. Zuschlaege fuer Nacht-,
Sonntags- und Feiertagsarbeit werden gesondert verguetet.
Baustellenleiter (Lohngruppe 1).
Menge: 5,000 h

**01.02.40 Verrechnungssatz fuer LKW LKW 5 t**
StL-Nr. 031019200200
Stundenlohnarbeiten durch Lastkraftwagen auf Anordnung
des AG ausfuehren. Der Verrechnungssatz fuer den jeweiligen LKW umfasst saemtliche Aufwendungen fuer den Einsatz des LKW, insbesondere Geraetevorhalte- und Be-
triebsstoffkosten sowie saemtliche Zuschlaege einschliesslich der Kosten fuer den Fahrer. Der Verrechnungssatz gilt fuer das zum Zeitpunkt des Abrufes einsatzbereit auf der Baustelle befindliche Fahrzeug. Verguetet werden die tatsaechlich geleisteten Arbeitsstunden nach der tatsaechlichen Nutzlast des jeweiligen LKW
(ohne Erhoehung der Nutzlaststufe fuer Sonderfahrzeuge).
LKW, ca. 5 t Nutzlast.
Menge: 5,000 h

**01.02.50 Verrechnungssatz fuer Baugeraet Bagger 0,4-1,0 m3**
StL-Nr. 0310191502
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Bagger ueber 0,4 bis 1,0 m3.
Menge: 5,000 h

**01.02.60 Verrechnungssatz fuer Baugeraet Ruettl.bis 0,75 t**
StL-Nr. 0310191522
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Flaechenruettler (Ruettelverdichter) bis 0,75 t.
Menge: 5,000 h

**01.02.70 Verrechnungssatz fuer Baugeraet Abbruchh.bis 30kg**
StL-Nr. 0310191545
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Abbruchhammer bis 30 kg.
Menge: 5,000 h

**01.02.80 Verrechnungssatz fuer Baugeraet Frontl.L ueb.75kW**
StL-Nr. 0310191515
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Frontlader, luftbereift ueber 75 kW.
Menge: 5,000 h

**01.02.90 Verrechnungssatz fuer Baugeraet Grader ueb. 75 kW**
StL-Nr. 0310191518
Stundenlohnarbeiten durch Baugeraete auf Anordnung des
AG ausfuehren. Der Verrechnungssatz fuer das jeweilige
Geraet umfasst saemtliche Aufwendungen fuer den Einsatz, insbesondere Geraetevorhalte- und Betriebsstoffkosten sowie saemtliche Zuschlaege einschliesslich der
Kosten fuer das Bedienungspersonal. Der Verrechnungssatz gilt fuer das zum Zeitpunkt des Abrufes einsatzbereit auf der Baustelle befindliche Baugeraet. Verguetet
werden die tatsaechlich geleisteten Arbeitsstunden.
Motorstrassenhobel (Grader) ueber 75 kW.
Menge: 10,000 h

#### Bereich 01.03 Vorarbeiten Straßen- und Wegebau

**01.03.10 Schutz für Baumstamm herstellen StU ü. 200-250 cm Polst. Wahl AN Brett 24 mm Höhe mind. 2,50m Schutz Verwert.AN**
StL-Nr. 18107004531201
Schutz für Baumstamm durch Mantel mit Polsterung herstellen und während der Bauzeit vor- und unterhalten.
Der Mantel darf den Baumstamm und die Wurzelanläufe
nicht berühren.
Stammumfang über 200 bis 250 cm.
Polsterung des Stammes nach Wahl des AN.
Mantel aus Brettern, 24 mm dick, lückenlos befestigen.
Mantelhöhe mindestens 2,50 m.
Schutz nach Beendigung der Bauarbeiten abbauen und der
Verwertung nach Wahl des AN zuführen.
Menge: 34,000 St

**01.03.20 Schutz für Baumstamm herstellen StU ü. 150-200 cm Polst. Wahl AN Brett 24 mm Höhe mind. 2,50m Schutz Verwert.AN**
StL-Nr. 18107004431201
Schutz für Baumstamm durch Mantel mit Polsterung herstellen und während der Bauzeit vor- und unterhalten.
Der Mantel darf den Baumstamm und die Wurzelanläufe
nicht berühren.
Stammumfang über 150 bis 200 cm.
Polsterung des Stammes nach Wahl des AN.
Mantel aus Brettern, 24 mm dick, lückenlos befestigen.
Mantelhöhe mindestens 2,50 m.
Schutz nach Beendigung der Bauarbeiten abbauen und der
Verwertung nach Wahl des AN zuführen.
Menge: 11,000 St

**01.03.30 Schutz für Baumstamm herstellen StU ü. 100-150 cm Polst. Wahl AN Brett 24 mm Höhe mind. 2,50m Schutz Verwert.AN**
StL-Nr. 18107004331201
Schutz für Baumstamm durch Mantel mit Polsterung herstellen und während der Bauzeit vor- und unterhalten.
Der Mantel darf den Baumstamm und die Wurzelanläufe
nicht berühren.
Stammumfang über 100 bis 150 cm.
Polsterung des Stammes nach Wahl des AN.
Mantel aus Brettern, 24 mm dick, lückenlos befestigen.
Mantelhöhe mindestens 2,50 m.
Schutz nach Beendigung der Bauarbeiten abbauen und der
Verwertung nach Wahl des AN zuführen.
Menge: 13,000 St

**01.03.40 Schutz für Baumstamm herstellen StU ü. 50-100 cm Polst. Wahl AN Brett 24 mm Höhe mind. 2,50m Schutz Verwert.AN**
StL-Nr. 18107004231201
Schutz für Baumstamm durch Mantel mit Polsterung herstellen und während der Bauzeit vor- und unterhalten.
Der Mantel darf den Baumstamm und die Wurzelanläufe
nicht berühren.
Stammumfang über 50 bis 100 cm.
Polsterung des Stammes nach Wahl des AN.
Mantel aus Brettern, 24 mm dick, lückenlos befestigen.
Mantelhöhe mindestens 2,50 m.
Schutz nach Beendigung der Bauarbeiten abbauen und der
Verwertung nach Wahl des AN zuführen.
Menge: 18,000 St

**01.03.50 Schutz für Baumstamm herstellen StU bis 50 cm Polst. Wahl AN Brett 24 mm Höhe mind. 2,50m Schutz Verwert.AN**
StL-Nr. 18107004131201
Schutz für Baumstamm durch Mantel mit Polsterung herstellen und während der Bauzeit vor- und unterhalten.
Der Mantel darf den Baumstamm und die Wurzelanläufe
nicht berühren.
Stammumfang bis 50 cm.
Polsterung des Stammes nach Wahl des AN.
Mantel aus Brettern, 24 mm dick, lückenlos befestigen.
Mantelhöhe mindestens 2,50 m.
Schutz nach Beendigung der Bauarbeiten abbauen und der
Verwertung nach Wahl des AN zuführen.
Menge: 7,000 St

**01.03.60 Schutz für Baumstamm unterhalten entfernen StU ü. 50-250 cm Polst. Kunst-Drainrohre Brett 24 mm Höhe mind. 2,50m Verwert.AN**
Schutz für Baumstamm durch Mantel mit Polsterung
während der Bauzeit unterhalten und nach Beendigung der Bauarbeiten abbauen und der
Verwertung nach Wahl des AN zuführen.
Stammumfang über 50 bis 250 cm.
Polsterung des Stammes mit flexiblen Kunststoff-Drainrohren und Mantel aus Brettern.
Mantel aus Brettern, 24 mm dick, lückenlos befestigt.
Mantelhöhe mindestens 2,50 m.
Schutz nach Beendigung der Bauarbeiten abbauen und der
Verwertung nach Wahl des AN zuführen.
Menge: 31,000 St

**01.03.70 Bäume fällen mit Roden DU über 0,1-0,3 m verdicht/Baust.AN Holz Verwert. AN Wst.Verwert. AN S.Abr.Verwert. AN**
StL-Nr. 24106033104111
Bäume fällen, höchstens 0,25 m über dem Erdboden
absägen. Wurzelstöcke roden. Gemessen wird der Durchmesser 1,00 m über dem Erdboden.
Durchmesser über 0,10 bis 0,30 m.
Wurzellöcher unterhalb des Planums mit geeignetem Boden
verfüllen und verdichten. Boden liefern.
Gesamtes Holz nach Wahl des AN verwerten.
Wurzelstöcke nach Wahl des AN verwerten.
Schlagabraum nach Wahl des AN verwerten.
Menge: 3,000 St

**01.03.80 Bäume fällen mit Roden DU über 0,3-0,5 m verdicht/Baust.AN Holz Verwert. AN Wst.Verwert. AN S.Abr.Verwert. AN**
StL-Nr. 24106033204111
Bäume fällen, höchstens 0,25 m über dem Erdboden
absägen. Wurzelstöcke roden. Gemessen wird der Durchmesser 1,00 m über dem Erdboden.
Durchmesser über 0,30 bis 0,50 m.
Wurzellöcher unterhalb des Planums mit geeignetem Boden
verfüllen und verdichten. Boden liefern.
Gesamtes Holz nach Wahl des AN verwerten.
Wurzelstöcke nach Wahl des AN verwerten.
Schlagabraum nach Wahl des AN verwerten.
Menge: 2,000 St

**01.03.90 Roden DU über 0,3-0,5 m verdicht**
StL-Nr. 18106032203111
Bäume fällen, höchstens 0,25 m über dem Erdboden
absägen. Wurzelstöcke roden. Gemessen wird der Durchmesser 1,00 m über dem Erdboden.
Durchmesser über 0,30 bis 0,50 m.
Wurzellöcher unterhalb des Planums mit geeignetem Boden
verfüllen. Boden verdichten. Boden profilgerecht lösen.
Gesamtes Holz der Verwertung nach Wahl des AN zuführen.
Wurzelstöcke der Verwertung nach Wahl des AN zuführen.
Schlagabraum der Verwertung nach Wahl des AN zuführen.
Menge: 1,000 St

**01.03.100 Roden DU über 0,1-0,3 m verdicht**
StL-Nr. 18106032103111
Bäume fällen, höchstens 0,25 m über dem Erdboden
absägen. Wurzelstöcke roden. Gemessen wird der Durchmesser 1,00 m über dem Erdboden.
Durchmesser über 0,10 bis 0,30 m.
Wurzellöcher unterhalb des Planums mit geeignetem Boden
verfüllen. Boden verdichten. Boden profilgerecht lösen.
Gesamtes Holz der Verwertung nach Wahl des AN zuführen.
Wurzelstöcke der Verwertung nach Wahl des AN zuführen.
Schlagabraum der Verwertung nach Wahl des AN zuführen.
Menge: 19,000 St

**01.03.110 Lichtraumprofilschnitt durchführen 4,5m ü. Fahrbahn 1,25 m Abstand Wundbehandlung Schnittg. Verw.AN**
StL-Nr. 211077321311
Lichtraumprofilschnitt durchführen. Äste erforderlichenfalls auf Zugast einkürzen oder auf Astring
absägen. Abgerechnet wird nach Stück Baum.
Höhe des lichten Raumes = 4,50 m über Fahrbahn.
Breite des seitlichen Sicherheitsraumes gemessen von
der Fahrbahnrandmarkierung = 1,25 m.
Schnittflächen über 3 bis 10 cm Durchmesser vollflächig
mit Wundbehandlungsstoff versehen. Bei Schnittflächen
über 10 cm Durchmesser Wundbehandlungsstoff nur auf den
Wundrand und das angrenzende Splintholz (ca. 2 cm) auftragen.
Schnittgut nach Wahl des AN verwerten.
Menge: 55,000 St

#### Bereich 01.04 Bauhilfsleistungen

**01.04.10 Absteckung**
*** Pauschalposition
Absteckung der Straßen und Rohrleitungen
Absteckung der Achshaupt- und -kleinpunkte der Straße,
sowie der Kanalschächte
im System ETRS89.
Länge der Baustrecke: ca. 3.370 m.
Absteckung bis 100 Punkte.
Menge: 1,000 psch

**01.04.20 Beweissicherungsdokumentation Baustrecke**
*** Pauschalposition
Anfertigung einer Beweissicherungsdokumentation
unter Verwendung von Fotos und Begehung der Baustrecke
mit dem AG sowie deren Protokollierung.
Länge der Baustrecke: ca. 3.370 m.
Menge: 1,000 psch

**01.04.30 Erstellung einer Fotodokumentation**
Erstellung einer Fotodokumentation
Farbbilder vom Baubereich vor Beginn und nach Abschluss
der Bauarbeiten (vorher/nachher - gleicher Standort),
jeweils 25 Bilder,
Übergabe einer CD-ROM oder DVD mit den Fotos
im JPG-Format.
Menge: 1,000 St

**01.04.40 Bestandspläne**
*** Pauschalposition
Bestandspläne erstellen.
Zeichnungserstellung:
Die Einmessung der Objekte (Straßen, Wege, Plätze, Zufahrten, Grünflächen, Einfriedungen und Einbauten, Straßenbeleuchtung sowie Rohrleitungen und sonstige Entwässerungseinrichtungen) erfolgt auf das amtliche Polygonnetz im
Lagebezugssystem: ETRS89, UTM Zone 33N, X-Wert 6-stellig
Höhenbezugssystem: DHHN 2016
Die Zeichnungen sind mittels CAD in der Einheit "Meter" zu erstellen.
Für die Darstellung/Signatur der Objekte ist der Symbolsatz nach RAS-Verm 2001 sowie die Zeichenvorschriften der Richtlinie RE 2012 anzuwenden, für die zu beschriftenden Objekten und Parameter die DIN 2425.
Bereinigung:
Vor dem Datentransfer ist die Zeichnung zu "bereinigen". Die Bereinigung der Datei soll darauf abzielen, dass redundante bzw. doppelte Darstellungen entfernt werden. Der Plan sollte nur im Plan verwendete Blöcke bzw. Symbole enthalten. Referenzen oder Abbilder von Symbolen bzw. Blöcken sind aufzulösen und durch physische zu ersetzen.
Bei entfernten oder versetzten Objekten in der Örtlichkeit ist auf dem Messpunkt der Urvermessung ein Symbol (Kreuz) zu setzen und die Fachbedeutung des Messpunktes in "gelöscht" zu ändern.
Datenaustausch:
Alle Zeichnungen sind auf CD-ROM oder DVD (gemäß ISO 9660 - Level 2) zu liefern.
Der Datenträger und die Schutzhülle sind wie folgt zu beschriften:
Projekt/Baumaßnahme Datum Name des Auftragnehmers
Datenformate:
Analoge Pläne, farbig, innerorts Maßstab 1:250, außerorts Maßstab 1:500, in 3-facher Ausfertigung
Koordinatendatei der Messpunkte im Excel Format mit Angabe von Punktnummer, Fachbedeutung sowie X, Y und Z Koordinaten der Punkte Pläne im DXF- und DWG-Format Pläne im PDF-Format, maßstabsgetreu in der gleichen Größe, wie die analogen Pläne Pläne im Shape-Format (nach Rücksprache) Leitungsknoten jeweils einzeln in einer separaten TIF-Datei Abwassertechnische Anlagen im Format ISYBAU XML (mind. ISYBAU 2001).
Länge der Baustrecke: ca. 3.370 m.
Menge: 1,000 psch

**01.04.50 Höhenfestpunkte herstellen, t=50 cm**
Höhenfestpunkt bestehend aus einem Bolzen mit Rundkopf
(mind. 10 cm lang) in einem Betonfundament aus C 20/25
ca. 0,2x0,2m, 50cm tief incl. aller
Nebenarbeiten komplett herstellen.
Die Lage ist gemeinsam mit dem AG festzulegen.
Einmessung auf das Lagesystem ETRS89 und Höhensystem DHHN2016
Menge: 8,000 St

**01.04.60 Plattendruckvers. Kontr.prfg.durchf**
Plattendruckversuch nach DIN 18 134 fuer Kontrollpruefung nach Angabe des AG durchfuehren
statischer Plattendruckversuch,
zur Ermittlung des Verformungsmoduls EV2 und
des Verhältnisses EV2/EV1
einschliesslich Bereitstellung saemtlicher Geraete,
einschl. Bereitstellung Belastungsfahrzeug
einschl. Auswertung und Darstellung der Messergebnisse
und Übergabe der Prüfergebnisse an den AG in 1-facher
Ausfertigung.
Die Plattendruckversuche sind durch ein zugelassenes,
unabhängiges Erbau- bzw. Baugrundprüflabor
durchzuführen.
Menge: 8,000 St

**01.04.70 Bohrkern entnehmen Kern-DU 10 cm Tiefe 10 bis 15cm Asphaltschicht Verfül. Asphalt**
StL-Nr. 181017221211
Bohrkern für Kontrollprüfungen nach Angabe des AG entnehmen und im Baubereich dem AG übergeben. Bohrloch
fachgerecht verfüllen.
Bohrkerndurchmesser 10 cm.
Bohrtiefe über 10 bis 15 cm.
Material = Asphaltschicht.
Verfüllmaterial = Asphalt. Material verdichten.
Menge: 18,000 St

**01.04.80 Untersuchung Bodenaushub nach EBV**
Untersuchung Bodenaushub nach Ersatzbaustoffverordnung.
Untersuchungsprogramm gem. Ersatzbaustoffverordnung zur Ermittlung der Materialwerte nach Anlage 1 Tabelle 1 und 3, sowie der Überwachungswerte RC nach Anlage 4, Tabelle 2.2.
einschl. Probenentnahme, Untersuchung, Darstellung der
Untersuchungsergebnisse, Ermittlung der Materialklasse und
Formulierung von Handlungsempfehlungen.
Übergabe der Untersuchungsergebnisse an den AG in
3-facher Ausfertigung.
Einschl. Einrichten der Baustelle, An- und Abfahrt
sowie Nebenkosten.
Die Untersuchungen sind durch ein zugelassenes,
unabhängiges Erbau- bzw. Baugrundprüflabor
vor Baubeginn entsprechend den Festlegungen des AG
durchzuführen.
Menge: 2,000 St

**01.04.90 Untersuchung Bodenaushub nach §12 BBodSchV**
Untersuchung Bodenaushub (Oberboden) nach §12 BBodSchV
Untersuchungsprogramm gem. Anhang 1 BBodSchV,
einschl. Probenentnahme, Untersuchung, Darstellung der
Untersuchungsergebnisse,
Formulierung von Handlungsempfehlungen.
Übergabe der Untersuchungsergebnisse an den AG in
3-facher Ausfertigung.
Einschl. Einrichten der Baustelle, An- und Abfahrt
sowie Nebenkosten.
Die Untersuchungen sind durch ein zugelassenes,
unabhängiges Erbau- bzw. Baugrundprüflabor
vor Baubeginn entsprechend den Festlegungen des AG
durchzuführen.
Menge: 2,000 St

#### Bereich 01.05 Verkehrssicherung

**01.05.10 Verkehrssicherung läng.Dauer durchf Arbeitsstelle Verk.konze halbseitige Sperrung, innerorts**
StL-Nr. 16105122110990
Verkehrssicherung an Arbeitsstellen von längerer Dauer
aufstellen, beseitigen, vorhalten, warten und betreiben. Einsatzzeit nach Unterlagen des AG. Vorübergehende
Sicherungsmaßnahmen durchführen. Vorübergehende Markierung, transportable Lichtsignalanlage, bauliches Leitelement und transportable Schutzeinrichtung werden gesondert vergütet. 70 v.H. der Pauschale werden nach betriebsfertigem Aufstellen, der Rest nach Beseitigen
vergütet.
Verkehrssicherung an Arbeitsstelle.
Nach Verkehrskonzept des AG.
Verkehrssicherung umsetzen 'nach Disposition des AN.
Halbseitige Sperrung der K6825 in Bereichen
mit anzubauendem Radweg (innerorts).'
Länge der Verkehrsführung 'Nach Wahl AN, jedoch max. 300m'
Menge: 1,000 St

**01.05.20 Verkehrssicherung läng.Dauer durchf Arbeitsstelle Verk.konze halbseitige Sperrung, außerorts**
StL-Nr. 16105122110990
Verkehrssicherung an Arbeitsstellen von längerer Dauer
aufstellen, beseitigen, vorhalten, warten und betreiben. Einsatzzeit nach Unterlagen des AG. Vorübergehende
Sicherungsmaßnahmen durchführen. Vorübergehende Markierung, transportable Lichtsignalanlage, bauliches Leitelement und transportable Schutzeinrichtung werden gesondert vergütet. 70 v.H. der Pauschale werden nach betriebsfertigem Aufstellen, der Rest nach Beseitigen
vergütet.
Verkehrssicherung an Arbeitsstelle.
Nach Verkehrskonzept des AG.
Verkehrssicherung umsetzen 'nach Disposition des AN.
Verkehrssicherung in Bereichen mit Radwegabständen
größer 4m zur K6825 (außerorts)'
Länge der Verkehrsführung 'Nach Wahl AN, jedoch max. 300m mit Wechselverkehr'
Menge: 1,000 St

**01.05.30 Verkehrssicherung läng.Dauer durchf Arbeitsstelle Verk.konze halbseitige Sperrung, Innerorts Fußgänger**
StL-Nr. 16105122110990
Verkehrssicherung an Arbeitsstellen von längerer Dauer
aufstellen, beseitigen, vorhalten, warten und betreiben. Einsatzzeit nach Unterlagen des AG. Vorübergehende
Sicherungsmaßnahmen durchführen. Vorübergehende Markierung, transportable Lichtsignalanlage, bauliches Leitelement und transportable Schutzeinrichtung werden gesondert vergütet. 70 v.H. der Pauschale werden nach betriebsfertigem Aufstellen, der Rest nach Beseitigen
vergütet.
Verkehrssicherung an Arbeitsstelle.
Nach Verkehrskonzept des AG.
Verkehrssicherung umsetzen 'nach Disposition des AN.
Verkehrssicherung in bebauten Gebieten zur Fußgängerführung.'
Länge der Verkehrsführung 'Nach Wahl AN, jedoch max. 300m mit Wechselverkehr'
Menge: 1,000 St

**01.05.40 Verkehrssicherung umsetzen Arbeitsstelle Umsetzen nach AN**
Verkehrssicherung an Arbeitsstellen von längerer Dauer
umsetzen. Vorübergehende Sicherungsmaßnahmen durchführen. Vorübergehende Markierung, transportable Lichtsignalanlage, bauliches Leitelement und transportable
Schutzeinrichtung werden gesondert vergütet.
Verkehrssicherung an Arbeitsstelle innerorts oder außerorts.
Umsetzung nach Disposition des AN.
Menge: 8,000 St

**01.05.50 Transp.Lichtsignalanlage aufstellen LSA f.Engst.Typ B Versorg. n. Wahl Steuer. Festzeit**
StL-Nr. 1610550201001001
Transportable Lichtsignalanlage einschließlich Energieversorgung aufstellen und beseitigen. Vorhalten, warten
und betreiben wird gesondert vergütet. Vorübergehende
Sicherungsmaßnahmen durchführen. 70 v.H. des Preises
werden nach betriebsfertigem Aufstellen, der Rest nach
Beseitigen vergütet.
Lichtsignalanlage für Engstelle, Typ B.
Energieversorgung nach Wahl des AN.
Steuerung = Festzeitsteuerung.
Menge: 1,000 St

**01.05.60 Transportable LS-Anlage vorhalten LSA f.Engst.Typ B Versorg. n. Wahl**
StL-Nr. 16105507010001
Transportable Lichtsignalanlage vorhalten, warten und
betreiben. Vorübergehende Sicherungsmaßnahmen durchführen.
Lichtsignalanlage für Engstelle, Typ B.
Energieversorgung nach Wahl des AN.
Menge: 112,000 d

**01.05.70 Transportable LS-Anlage umsetzen LSA f.Engst.Typ B Versorg. n. Wahl**
StL-Nr. 161055121001
Transportable Lichtsignalanlage umsetzen. Vorübergehende Sicherungsmaßnahmen durchführen.
Lichtsignalanlage für Engstelle, Typ B.
Energieversorgung nach Wahl des AN.
Menge: 5,000 St

**01.05.80 Warnbeleuchtung aufst.u.beseitig.**
StL-Nr. 7700070904000001
Elektrische Warnbeleuchtung
aufstellen, fuer die Dauer der vertraglichen
Ausfuehrungsfrist vorhalten und beseitigen.
Menge: 120,000 St

**01.05.90 Bauzaun Zaunhoehe mind. 1,8 m Bauzaunelemente**
Bauzaun einschl. der erforderlichen
Tore standsicher herstellen, waehrend der Bauzeit vorhalten und unterhalten sowie nach Beendigung der Bauzeit entfernen.
70 v.H. des Preises werden nach Aufstellung, der Rest
nach Entfernen des Bauzaunes verguetet.
Zaunhoehe ueber Gelaende mind. 1,8 m.
Zaun aus  Bauzaunelementen.
Menge: 75,000 m

**01.05.100 Bauzaun umsetzen 1,80 m**
StL-Nr. 0710121299
Bauzaun innerhalb der Baustelle umsetzen. Nicht
wiederverwertbare Teile ersetzen.
Zaunhöhe 'mind. 1,80 m'

Zaun 'aus Bauzaunelementen'
Menge: 75,000 m

**01.05.110 Bauzaun Zaunhoehe mind. 1,0 m Schrankenelemente**
Bauzaun einschl. der erforderlichen
Tore standsicher herstellen, waehrend der Bauzeit vorhalten und unterhalten sowie nach Beendigung der Bauzeit entfernen.
70 v.H. des Preises werden nach Aufstellung, der Rest
nach Entfernen des Bauzaunes verguetet.
Zaunhoehe ueber Gelaende mind. 1,0 m.
Bauzaun zur Fußgängerführung aus Schrankenelementen
Menge: 600,000 m

**01.05.120 Bauzaun umsetzen 1,00 m**
StL-Nr. 0710121299
Bauzaun innerhalb der Baustelle umsetzen. Nicht
wiederverwertbare Teile ersetzen.
Zaunhöhe 'mind. 1,00 m'

Zaun 'zur Fußgängerführung aus Schrankenelementen'
Menge: 600,000 m

### Titel 02 Radwegebau Wittstock, Jabeler Chaussee innerorts (1142 m)

#### Bereich 02.01 Erdarbeiten

**02.01.10 Oberboden abtragen Homogenb 2 Dicke 10cm Oberb.Verw. AN Abrechnung Abtrag**
StL-Nr. 24106120909101
Oberboden ggf. einschließlich Vegetationsdecke abtragen. Homogenbereiche nach Unterlagen des AG.
Homogenbereich '2'
Dicke '10 cm'
Oberboden nach Wahl des AN verwerten.
Abrechnung nach Abtragsprofilen.
Menge: 10,000 m3

**02.01.20 Oberboden liefern und profilgerecht andecken 10 cm**
Oberboden liefern und profilgerecht andecken
und standfest verdichten,
Oberboden aus Fertiggemisch,
Andeckung auf Böschungen, Seitenstreifen, Trennstreifen, Mulden u.ä.
Einbau 3 cm unter Fahrbahnrand/OK Bordeinfassung
Dicke der Andeckung im verdichteten Zustand 10 cm,
Körnung 0/4 mit max. 5 Gew.-v.H. Überkorn 8/32
Kornverteilung analog DIN 18035, Teil 4, Bild 2
Kornform gedrungen und kantig, Kornoberfläche möglichst
rauh,
Der Oberboden darf keine pflanzenschädlichen Bestandteile enthalten,
Anteil an organischer Substanz min. 1 Gew.-v.H. und
max. 3 Gew.-v.H.
einschl. Nährstoffversorgung
- min. 8 g N/m2
- min. 8 g P2O5/m2
- min. 12 g K2O/m2
- min. 2 g Mg/m2
- Spurennährstoffe.
Einschl. Einarbeitung der Nährstoffe in die
Oberbodenschicht 5 cm tief.
Nachweis der Eignung durch Eignungsprüfung
analog DIN 18035 Teil 4 an einem Laborgemisch,
Eignungsprüfung ist vor Einbau des Oberbodens dem
AG vorzulegen,
Wasserschluckwert kf größer/gleich 1,0 mm/min .
Ausführung/Einbau analog DIN 18035 Teil 4
Verzahnung ca. 5 cm tief mit dem Baugrund ist
sicherzustellen.
Menge: 650,000 m2

**02.01.30 Boden bzw. Fels lös. u. wiederverw. Homogenbereich 3, Felsvert.B. verf. Planum gesondert**
StL-Nr. 178062099012
Boden bzw. Fels aus Abtragsbereichen profilgerecht
lösen und wiederverwenden einschließlich ggf. erforderlicher Wasserzugabe. Beschreibung der Homogenbereiche
nach Unterlagen des AG. Boden bzw. Fels innerhalb der
Baustelle nach Unterlagen des AG einbauen. Die Herstellung von Mulden und Gräben wird gesondert vergütet. Ab-
gerechnet wird nach Abtragsprofilen.
Homogenbereich '3.'
Örtliche Vertiefungen im Planum, die beim Felsabtrag
entstehen, mit geeignetem, nicht frostempfindlichem Bo-
den verfüllen.
Das Herstellen des Planums wird gesondert vergütet.
Menge: 615,000 m3

**02.01.40 Boden lösen und zwischenlagern Homogenbereich 3 Boden a.kippen Planum gesondert Abrechnung Abtrag**
Boden aus Abtragsbereichen profilgerecht lösen.
Homogenbereich 3,
vorzugsweise nicht bindige, gut verdichtbare Sande
und Kiese.
Boden fördern und auf vom AN zu beschaffende Flächen
kippen.
Das Herstellen des Planums wird gesondert vergütet.
Abgerechnet wird nach Abtragsprofilen.
Menge: 125,000 m3

**02.01.50 Bodeneinbau in Seitenstreifen mit gewonnenem Material**
Bodeneinbau in Seitenstreifen
profilgerecht,
Verwendung von auf der Baustelle gewonnenem Material,
nicht bindiger, verdichtungsfähiger Boden,
Material lagert auf Lagerplatz des AN,
einschl. laden, transportieren und abladen des
Materials,
und verdichten nach dem Merkblatt für die Verfüllung
von Leitungsgräben und der ZTV A-StB in der jeweils
gültigen Fassung.
Verformungsmodul EV2 auf der Oberfläche min. 45 MPa.
Menge: 125,000 m3

**02.01.60 Aush.Laden Hand Zulage**
Ausheben und Laden von Hand
als Zulage zur Bodenbewegung.
zur Freilegung von Kabeln und Leitungen
von Versorgungsträgern,
von Baumwurzeln
und zur Bodenbewegung an schwer zugänglichen Stellen.
Menge: 50,000 m3

**02.01.70 Suchgraben herstellen, Homogenbereich 3, Tiefe bis 1,25 m Aufbruch gesond. Boden einb.u.v.**
Suchgraben nach Unterlagen des AG herstellen. Aushub
zur Wiederverwendung seitlich lagern. Abgerechnet wird
nach Abtragsprofilen.
Homogenbereich 3
Grabentiefe bis 1,25 m.
Aufgrabung dokumentieren und aufgefundene Medien höhenmäßig einmessen.
Straßenaufbruch wird gesondert vergütet.
Gelagerten Boden einbauen und verdichten.
Menge: 25,000 m3

**02.01.80 Planum herstellen für Straßen und Wege Abweichung +-2 cm EV2 mind. 45 MN/m2**
Planum herstellen
für Straßen- und Wege.
Max. Abweichung von der Sollhöhe +2/-2 cm.
Verformungsmodul EV2 mind. 45 MN/m2
Verdichtungsverhältnis EV2/EV1 < 2,5
Verdichtungsgrad DPr mind. 100 %
Das eventuelle Wässern des anstehenden Bodens
wird nicht gesondert vergütet und ist mit
einzukalkulieren.
Menge: 3900,000 m2

#### Bereich 02.02 Aufbrucharbeiten

**02.02.10 Asphaltbefestigung aufnehmen Fahrbahn m. Bet.TS o.Bw. Dicke ü. 18-24 cm Dicke ü. 30-40 cm Tiefe ü. 30-45 cm Länge max. 25 cm Aufbr. Verw. AN**
StL-Nr. 2311302815544103
Asphaltbefestigung aufbrechen und aufnehmen.
Fläche = Fahrbahn.
Einschließlich Unterlage = Betontragschicht ohne Bewehrung.
Dicke der Asphaltbefestigung über 18 cm bis 24 cm.
Dicke der gebundenen Befestigung über 30 bis 40 cm.
Gesamtaufbruchtiefe über 30 bis 45 cm.
Aufbruchstücke zerkleinern, Kantenlängen höchstens
25 cm.
Aufbruchgut nach Wahl des AN verwerten.
Menge: 222,000 m2

**02.02.20 Asphaltbefestigung aufnehmen Fahrbahn mit SoB Dicke ü. 18-24 cm Dicke ü. 20-30 cm Tiefe ü. 20-30 cm Aufbr. Verw. AN**
StL-Nr. 2311302811533003
Asphaltbefestigung aufbrechen und aufnehmen.
Fläche = Fahrbahn.
Einschließlich Unterlage = Schicht ohne Bindemittel.
Dicke der Asphaltbefestigung über 18 cm bis 24 cm.
Dicke der gebundenen Befestigung über 20 bis 30 cm.
Gesamtaufbruchtiefe über 20 bis 30 cm.
Aufbruchgut nach Wahl des AN verwerten.
Menge: 108,000 m2

**02.02.30 Asphaltbefestigung trennen Einzelfl. schneiden Dicke ü. 18-24 cm**
StL-Nr. 231130383105
Asphaltbefestigung geradlinig trennen.
in Einzelflächen längs und quer zur Fahrbahnachse,
Trennen durch Schneiden.
Dicke der Asphaltbefestigung über 18 bis 24 cm.
Menge: 80,000 m

**02.02.40 Schicht ohne Bindemittel aufnehmen STS+DoB Dicke ü.20-30cm prov. Zuf. Mat.kl. BM-0* Bstoff i. einb.**
StL-Nr. 24112006659202
Schicht ohne Bindemittel aufnehmen.
Schichten aus Baustoffgemischen für Schottertragschichten und für Deckschichten ohne Bindemittel.
Dicke über 20 bis 30 cm.
Fläche 'in provisorischen Zufahrten'
Materialklasse nach EBV = BM-0*.
Baustoffgemisch nach Unterlagen des AG innerhalb der
Bau stelle fördern, einbauen und verdichten.
Menge: 230,000 m2

**02.02.50 Betonpflaster aufnehmen 20/10/8 grau Sandbettung entsorgen**
Pflasterdecke aufbrechen und aufnehmen. Aufbruch der
Tragschicht einschl. Bettung wird gesondert vergütet.
Art : Betonrechteckpflaster 200 mm x 100 mm
Steinhöhe 8 cm,
Farbe: grau
Aufnahme in Zufahrten,
Bettung aus Sand.
Sämtliche Steine und übriges Aufbruchgut in Eigentum
des AN übernehmen, von der Baustelle entfernen und
einer Wiederverwertung zuführen.
Menge: 10,000 m2

**02.02.60 Plattenbelag aufnehmen 40x40 Sandbett alles entsorgen**
Plattenbelag aufbrechen und aufnehmen. Aufbruch der
Tragschicht wird gesondert vergütet.
Art = Betonplatten 40 x 40cm, ca. 5 cm dick
in Gehwegen
Bettung aus Sand.
Sämtliche Platten und übriges Aufbruchgut in Eigentum
des AN übernehmen, von der Baustelle entfernen und einer Wiederverwertung zuführen.
Menge: 80,000 m2

**02.02.70 Betondecke schneiden volle Tiefe Dicke ü. 20-25 cm**
StL-Nr. 231140101300
Betondecke schneiden.
In voller Tiefe senkrecht und geradlinig schneiden.
Dicke der Betondecke über 20 bis 25 cm.
Menge: 4,000 m

**02.02.80 Betondecke schneiden volle Tiefe Dicke ü. 10-15 cm**
StL-Nr. 231140101100
Betondecke schneiden.
In voller Tiefe senkrecht und geradlinig schneiden.
Dicke der Betondecke über 10 bis 15 cm.
Menge: 23,000 m

**02.02.90 Betondecke aufnehmen Zwickel/Streifen Betondecke einschl.Unt. ToB ohne Bewehrung Tiefe ü. 25-30 cm ... verwerten ...**
StL-Nr. 2311400221810409
Betondecke ausbauen und aufnehmen. Dicke der Betondecke und Betondruckfestigkeit nach Unterlagen des AG.
Fläche = Zwickel und Streifen.
Befestigung = Betondecke.
Einschließlich Unterlage = Tragschicht o. Bindemittel.
Decke ohne Bewehrung, Dübel und Anker.
Gesamtausbautiefe über 25 bis 30 cm.
Ausbaustoffe 'nach Wahl des AN verwerten'
Menge: 3,000 m2

**02.02.100 Rasengitterst./Rasenfugenst. aufn. Rasenkammer Stahl Verwertung AN**
StL-Nr. 2311505691
Rasengittersteine / Rasenfugensteine einschließlich
Kammerverfüllung aufnehmen.
Art 'Rasenkammerplatten aus Stahlgitter Dicke 10-15 cm'
Aufbruchgut nach Wahl des AN verwerten.
Menge: 15,000 m2

**02.02.110 Kastenrinne aus Kunstharz mit Bettung un Unterlage aufnehmen. Fugen/Bettung aus Mörtel od. Beton 35 bis 40 cm Mat. entfernen**
Kastenrinne aus Beton mit Gussabdeckung
mit Bettung und Unterlage aufnehmen.
Die Aufbruchtiefe gilt ab OF Gerinne.
Breite ca. 20 cm
Bettung aus Beton oder Mörtel.
Unterlage aus Beton.
Aufbruchtiefe 35 bis 40 cm
Material in Eigentum des AN übernehmen, von der Bauststelle entfernen und einer Wiederverwertung zuführen.
Menge: 12,500 m

**02.02.120 Bordsteine aufnehmen Bet. 5/20...10/30 Tiefbord in Beton U-Beton 15 cm ges. Aufbr. entsorgen**
Bordsteine aufnehmen.
Bordsteine aus Beton (Tiefborde oder
Einfassungssteine 5/20 bis 10/30)
als Tiefbord in Beton oder Mörtel versetzt.
Unterbeton, ca. 15 cm dick, und Rückenstütze aufbrechen.
Sämtliche Steine und übriges Aufbruchgut in Eigentum
des AN übernehmen, von der Baustelle entfernen und einer Wiederverwertung zuführen.
Menge: 4,000 m

**02.02.130 Hindernisse ueber 0,25 m3 Rauminhalt je Hinderniss, lösen und ablegen**
Hindernisse ueber 0,25 m3 Rauminhalt je Hinderniss
im Baustellenbereich loesen und laden.
Findlinge, Steine, Betonreste.
Hindernisse sind in den Abtragsstrecken eingelagert.
Rauminhalt ueber 0,25 bis 0,50 m3.
Freilegen. Nachdem das Hindernis entfernt wurde
verfuellen und verdichten. Grobkörnigen Boden vom AN
liefern.
Hindernisse im Seitenraum des Baufeldes auf Haufwerk kippsicher ablegen.
Als Zulage zu den Bodenpositionen.
Menge: 1,000 St

**02.02.140 Verkehrszeichen versetzen Größe bis 1,1 m2**
Verkehrsschild ggf. mit Aufstellvorrichtung abbauen
und versetzt wieder aufbauen,
Schildgröße bis 1,1 m2.
Aufstellvorrichtung = Rohrpfosten, DU bis 76,1 mm abbauen.
Fundament entfernen.
Schild neben der Fahrbahn.
Wieder verwendbare Stoffe säubern, fördern und nach Un-
terlagen des AG lagern. Restliches Abbruchgut der Verwertung nach Wahl des AN zuführen.
Fundamentlöcher mit Boden aus dem Baubereich flächenhaft verfüllen und verdichten.
Verkehrszeichen auf Lagerplatz des AN zwischenlagern
einschl. aller Transport- und Ladearbeiten,
Betonfundament aus Beton C 12/15 in den erforderlichen
Abmaßen am neuen Standort wieder herstellen,
alle erforderlichen Materialien liefern,
erforderliche Erdarbeiten durchführen,
überschüssigen Boden seitlich planieren.
Menge: 4,000 St

#### Bereich 02.03 Trag- und Deckschichten

**02.03.10 Decksch.o.Bindem. Beton-RC 20 cm einschl. Rückbau der provisorischen Befestigung, Material bleibt Eigentum des AN**
Deckschicht ohne Bindemittel aus Recycling-Baustoffen
nach ZTV SoB-StB und DIN 18315 jeweils in der aktuellen
Fassung
in provisorischen Überfahrten (Grundstückszufahrten,
zeitweiligen Straßenverkehrsflächen etc.), provisorischen Parkflächen und Müllsammelstellen.
aus Schotter-Splitt-Sand-Gemisch,
Körnung 0/45,
Schichtdicke 20 cm,
einschl. Rückbau der provisorischen Befestigung,
Material bleibt Eigentum des AN .
Menge: 150,000 m2

**02.03.20 Schottertragschicht herstellen Bk1,0 bis Bk100 0/45 150 MPa 36 cm**
Schottertragschicht herstellen.
In Verkehrsflächen der Belastungsklassen Bk1,0 bis
Bk100.
Baustoffgemisch 0/45.
Verdichtungsgrad/Verformungsmodul :
- Verdichtungsgrad DPr mindestens 103 v.H.,
- Verformungsmodul EV2 auf der Oberfläche mindestens
150 MPa
Mineralstoffe = RC--Baustoffe,
Schottertragschicht nach ZTV SoB-StB und DIN 18315
jeweils in der aktuellen Fassung herstellen.
Einbau unter Asphaltflächen.
Einbaudicke 36 cm
Menge: 310,000 m2

**02.03.30 Schottertragschicht herstellen Fahrb. Bk. 0,3 (Betonpfl.) 0/45 Dicke 15 cm ohne RC+ind.Gstk. DPr min. 103 EV2 min. 120 U min. 13+Filterst**
Schottertragschicht aus Baustoffgemisch für
Schottertragschichten nach ZTV SoB-StB und DIN 18315
jeweils in der aktuellen Fassung herstellen.
In Flächen der Belastungsklasse 0,3,
- Zufahrten (unter Betonpflaster)-
Baustoffgemisch 0/45.
Verdichtungsgrad/Verformungsmodul :
- Verdichtungsgrad DPr mindestens 103 v.H.,
- Verformungsmodul EV2 auf der Oberfläche mindestens
120 MPa.
Mineralstoffe = gebrochene Mineralstoffe,
Einbaudicke 15 cm.
Baustoffgemisch ohne RC-Baustoffe und industriell
hergestellte Gesteinskörnungen.
Ungleichförmigkeitszahl U mindestens 13. Die Filterstabilität gegenüber dem Bettungsmaterial muss
eingehalten werden.
Menge: 410,000 m2

**02.03.40 Schottertragschicht herstellen Geh-/Radw. (Betonpfl.) 0/45 Dicke 18 cm ohne RC+ind.Gstk. DPr min. 103 EV2 min. 80 U min. 13+Filterst**
Schottertragschicht aus Baustoffgemisch für
Schottertragschichten nach ZTV SoB-StB und DIN 18315
jeweils in der aktuellen Fassung herstellen.
In Geh- und Radwegen
unter Betonpflaster,
Baustoffgemisch 0/45.
Verdichtungsgrad/Verformungsmodul :
- Verdichtungsgrad DPr mindestens 103 v.H.,
- Verformungsmodul EV2 auf der Oberfläche mindestens
80 MPa.
Mineralstoffe = gebrochene Mineralstoffe,
Einbaudicke 18 cm.
Baustoffgemisch ohne RC-Baustoffe und industriell
hergestellte Gesteinskörnungen.
Ungleichförmigkeitszahl U mindestens 13. Die Filterstabilität gegenüber dem Bettungsmaterial muss
eingehalten werden.
Menge: 3140,000 m2

**02.03.50 Pflasterdecke BPfl. 200/100 in Rad-/ Gehweg grau Dicke 80 mm**
Pflasterdecke aus Betonpflastersteinen
nach ZTV Pflaster-StB und DIN 18318 in der aktuellen
Fassung herstellen.
In Rad-/ Gehweg.
Betonrechteckpflaster nach DIN EN 1338 und
TL Pflaster-StB in der aktuellen Fassung,
Rastermaß BxL : 100 x 200 mm,
Steindicke 80 mm,
mit Minifase,
durchgefärbt,
Farbton : grau
Steine im Läuferverband verlegen.
Erforderliche Trenn- und Anpaßarbeiten werden gesondert
vergütet,
Bettungsmaterial = Brechsand-Splittgemisch 0/5 Dicke im verdichteten Zustand ca. 4 cm.
Fugenmaterial = Brechsand-Splittgemisch 0/4 und abschließender Fugenschluss gebrochenem Sand 0/2
(Ecs > 35).

Erzeugnis '......................................................................
  ......................................................................'
  (vom Bieter einzutragen)
Menge: 2800,000 m2

**02.03.60 Pflasterdecke BPfl. 200/100 in Sicherheitstrennstreifen anthrazit Dicke 80 mm**
Pflasterdecke aus Betonpflastersteinen
nach ZTV Pflaster-StB und DIN 18318 in der aktuellen
Fassung herstellen.
In Sicherheitstrennstreifen.
Betonrechteckpflaster nach DIN EN 1338 und
TL Pflaster-StB in der aktuellen Fassung,
Rastermaß BxL : 100 x 200 mm,
Steindicke 80 mm,
mit Minifase,
durchgefärbt,
Farbton : anthrazit
Steine im Läuferverband verlegen.
Erforderliche Trenn- und Anpaßarbeiten werden gesondert
vergütet,
Bettungsmaterial = Brechsand-Splittgemisch 0/5 Dicke im verdichteten Zustand ca. 4 cm.
Fugenmaterial = Brechsand-Splittgemisch 0/4 und abschließender Fugenschluss gebrochenem Sand 0/2
(Ecs > 35).

Erzeugnis '......................................................................
  ......................................................................'
  (vom Bieter einzutragen)
Menge: 580,000 m2

**02.03.70 Pflasterdecke BPfl. 200/100 in Zufahrten anthrazit Dicke 80 mm**
Pflasterdecke aus Betonpflastersteinen
nach ZTV Pflaster-StB und DIN 18318 in der aktuellen
Fassung herstellen.
In Zufahrten.
Betonrechteckpflaster nach DIN EN 1338 und
TL Pflaster-StB in der aktuellen Fassung,
Rastermaß BxL : 100 x 200 mm,
Steindicke 80 mm,
mit Minifase,
durchgefärbt,
Farbton : anthrazit
Steine im Läuferverband verlegen.
Erforderliche Trenn- und Anpaßarbeiten werden gesondert
vergütet,
Bettungsmaterial = Brechsand-Splittgemisch 0/5 Dicke im verdichteten Zustand ca. 4 cm.
Fugenmaterial = Brechsand-Splittgemisch 0/4 und abschließender Fugenschluss gebrochenem Sand 0/2
(Ecs > 35).

Erzeugnis '......................................................................
  ......................................................................'
  (vom Bieter einzutragen)
Menge: 170,000 m2

**02.03.80 Pflastersteine zuarbeiten aus Beton Dicke 6-8 cm**
StL-Nr. 181151800101
Pflastersteine auf Passmaß trennen und Pflastersteine
an Kanten und Einfassungen oder an Aussparungen und
Einbauten über 1 m2 Einzelgröße zuarbeiten, behauen o-
der schneiden. Das Zuarbeiten, Behauen oder Schneiden
der Pflastersteine an Aussparungen und Einbauten bis zu
1 m2 Einzelgröße wird gesondert vergütet.
Art = Pflastersteine aus Beton.
Dicke 6 bis 8 cm.
Menge: 50,000 m

**02.03.90 Asphalttragsch. aus AC 22 T N herst Bk0,3 bis Bk1,8 Dicke 10 cm 70/100 m. thermo**
StL-Nr. 16113149141002
Asphalttragschicht aus Asphalttragschichtmischgut
AC 22 T N herstellen.
In Verkehrsflächen der Belastungsklassen Bk 0,3 bis
Bk 1,8.
Einbaudicke = 10 cm.
Bindemittel = 70/100.
Anlieferung des Asphaltmischguts in thermoisolierten
Transportbehältern.
Menge: 300,000 m2

**02.03.100 Asphalttragschicht AC 22 T N von Hand herstellen**
Asphalttragschicht AC 22 T N von Hand herstellen
als Zulage zur vorbeschriebenen Position.
Menge: 300,000 m2

**02.03.110 Unterlage reinigen Asphaltbef. Zus. Flächen**
Unterlage reinigen. Anfallendes Kehrgut der Verwertung
nach Wahl des AN zuführen.
Unterlage = Asphaltbefestigung.
Zusammenhängende Teilflächen.
Reinigungsgerät nach Wahl des AN,
geeignet für die Reinigung einer über einen längeren
Zeitraum befahrenen Asphalttragschicht.
Bei einer direkt aufeinanderfolgenden Herstellung von
Asphalttragschicht und Asphaltdeckschicht
ohne zwischenzeitliche Befahrung erfolgt keine
Vergütung.
Ausführung der Arbeiten unter Beachtung der
ZTV Asphalt-StB und der ZTV BEA-StB in der jeweils
gültigen Fassung.
Menge: 300,000 m2

**02.03.120 Bitumenemulsion aufsprühen Bk0,3 bis Bk1,8 Asphalt frisch C60BP4-S Menge 300 g/m2 Vor ADS**
StL-Nr. 16113064210133
Bitumenemulsion zur Herstellung des Schichtenverbundes
aufsprühen.
Auf Verkehrsflächen der Belastungsklassen Bk0,3 bis
Bk1,8.
Unterlage = Asphaltbefestigung, frisch.
Bindemittel = C60BP4-S.
Bindemittelmenge = 300 g/m2.
Vor Einbau Asphaltdeckschicht.
Menge: 300,000 m2

**02.03.130 Asphaltdecksch. aus AC 8 D N herst., Bk0,3 und Bk1,0 Dicke 4 cm 70/100**
StL-Nr. 1611334991199095
Asphaltdeckschicht aus Asphaltbeton für Asphaltdeckschichten AC 8 D N herstellen.
In Verkehrsflächen 'in Bk 0,3 bis Bk1,0'
Einbaudicke = 4 cm.
Bindemittel = 70/100.
Grobe Gesteinskörnung 'mit natürlichem
Gestein d > 1 mm > 35 %'
Grobe Gesteinskörnung = Kategorie PSV '53'
Art der Zusammensetzung 'Edelbrechsand, Füller'
Seitliche Abböschungen mit Neigung 2 zu 1 herstellen
Menge: 290,000 m2

**02.03.140 Asphaltbetondeckschicht AC 8 D N von Hand herstellen**
Asphaltbeton AC 8 D N von Hand herstellen
als Zulage zur vorbeschriebenen Position.
Menge: 290,000 m2

**02.03.150 Bankett profilgerecht herstellen Vegetationstr. zweischichtig Breite 0,5m Dicke 10cm, 12 tief+ 6 hoch 3cm tief**
StL-Nr. 1611291212911200
Bankett profilgerecht herstellen. Erschwernisse durch
Einbauten, Schächte und Straßenabläufe werden gesondert
vergütet.
Baustoff = Baustoffgemisch 0/32 für Deckschichten ohne
Bindemittel. Mit mindestens 40 M.-v.H. Kornanteil über
2 mm für die untere Schicht. Oberboden für die obere
Schicht. Oberboden liefern.
Einbau zweischichtig.
Breite '0,50m
Schichtdicke 10cm.'
Querneigung 12 v.H. am tiefliegenden und 6 v.H. am
hochliegenden Fahrbahnrand.
Einbau 3 cm tiefer als Fahrbahnrand.
Verdichtungsgrad DPR mindestens 97 v. H.
Menge: 600,000 m

**02.03.160 Umpflasterung für Schieber und Hydrantenkappen Mosaikpfl. 0,50x0,50m**
Umpflasterung für Schieber- und Hydrantenkappen aus
Mosaikpflaster aus grauem Granit herstellen.
Abmaße der Umpflasterung bis 0,50 m x 0,50 m
Pflasterfugen mit Splitt-Brechsand-Gemisch 0/5
herstellen,
Pflasterbett aus Splitt-Brechsand-Gemisch 0/5
herstellen, Dicke in verdichtetem Zustand 4 cm.
Einschl. Verstärkung der Schottertragschicht 0/45
im Bereich der Einpflasterung.
Alle erforderlichen Materialien liefern
Ausführung und Materialien gemäß ZTV Pflaster-StB
und der DIN 18318 in der aktuellen Fassung.
Menge: 15,000 St

**02.03.170 Anschluss a. Fuge m. Fugenm. herst. Längs-/Querfuge Deckschicht Tiefe 30 mm Breite 10 mm Fugenmasse N 2**
StL-Nr. 16113913312101
Anschluss als Fuge mit Fugenmasse herstellen.
Längs- und Querfuge.
In der Asphaltdeckschicht ausbilden.
Fugenspalttiefe = 30 mm.
Fugenspaltbreite = 10 mm.
Mit heiß verarbeitbarer Fugenmasse Typ N 2, einschließlich zugehörigem und zuvor aufgetragenem Voranstrichmittel.
Menge: 50,000 m

**02.03.180 Anschluss a. Fuge m. Fugenm. herst., Borde, Rinnen, Einbauten, Deckschicht Tiefe 30 mm Breite 10 mm Fugenmasse N 2**
StL-Nr. 16113913912101
Anschluss als Fuge mit Fugenmasse herstellen.
Fuge 'vor Borden, Rinnen und anderen Einbauten.'
In der Asphaltdeckschicht ausbilden.
Fugenspalttiefe = 30 mm.
Fugenspaltbreite = 10 mm.
Mit heiß verarbeitbarer Fugenmasse Typ N 2, einschließlich zugehörigem und zuvor aufgetragenem Voranstrichmittel.
Menge: 50,000 m

#### Bereich 02.04 Borde, Rinnen, Stützwände

**02.04.10 Bordsteine aus Beton setzen BSt. HB 150 x 300**
Bordsteine aus Beton setzen.
Bordsteine DIN 483 und DIN EN 1340
HB 150 x 300.
Fugen mit Fugenband dichten,
Fugenbreite entsprechend Fugenband.
Bordsteine, einschl. aller erforderlichen Kurven-,
Rundbord- und Übergangssteine nach Baubeschreibung.
Bei Bordradien bis R=10m Verwendung von Kurvensteinen,
alle übrigen Bordradien über R=10m mit geraden Steinen
herstellen.
Rückenstütze aus Beton C 20/25 bis 10 cm unter OF Bordstein, 15 cm breit, herstellen.
Unterbeton C 20/25, 20 cm dick, herstellen.
Bettung aus Zementmörtel herstellen.
Einschl. Herstellung von Trennfugen in Unterbeton und
Rückenstütze im Abstand von 6 m.
Schneid- und Anpassungsarbeiten sind in den
Einheitspreis mit einzukalkulieren.
Einschl. aller erforderlichen Handschachtungen (als
Zulage zur Auskofferung), Schalarbeiten für die
Rückenstütze, Schutz des Frischbetons vor Witterungseinflüssen, Feuchthalten des Betons.
Ausführung der Leistungen nach ZTV Pflaster-StB und
DIN 18318 in der jeweils aktuellen Fassung.
Menge: 12,000 m

**02.04.20 Bordsteine aus Beton setzen BSt. RB 150 x 220**
Bordsteine aus Beton setzen.
Bordsteine DIN 483 und DIN EN 1340
RB 150 x 220.
Fugen mit Fugenband dichten,
Fugenbreite entsprechend Fugenband.
Bordsteine, einschl. aller erforderlichen Kurven-,
Rundbord- und Übergangssteine nach Baubeschreibung.
Bei Bordradien bis R=10m Verwendung von Kurvensteinen,
alle übrigen Bordradien über R=10m mit geraden Steinen
herstellen.
Rückenstütze aus Beton C 20/25 bis 10 cm unter OF Bordstein, 15 cm breit, herstellen.
Unterbeton C 20/25, 20 cm dick, herstellen.
Bettung aus Zementmörtel herstellen.
Einschl. Herstellung von Trennfugen in Unterbeton und
Rückenstütze im Abstand von 6 m.
Schneid- und Anpassungsarbeiten sind in den
Einheitspreis mit einzukalkulieren.
Einschl. aller erforderlichen Handschachtungen (als
Zulage zur Auskofferung), Schalarbeiten für die
Rückenstütze, Schutz des Frischbetons vor Witterungseinflüssen, Feuchthalten des Betons.
Ausführung der Leistungen nach ZTV Pflaster-StB und
DIN 18318 in der jeweils aktuellen Fassung.
Menge: 20,000 m

**02.04.30 Bordsteine aus Beton setzen BSt. TB 100 x 250**
Bordsteine aus Beton setzen.
Bordsteine DIN 483 und DIN EN 1340
TB 100 x 250.
Fugen mit Fugenband dichten,
Fugenbreite entsprechend Fugenband.
Rundbordauftritt ist auf der kompletten Länge auf 3cm
abgesenkt.
Bordsteine, einschl. aller erforderlichen Kurven-
Übergangssteine nach Baubeschreibung.
nach Baubeschreibung.
Rückenstütze aus Beton C 20/25 bis 10 cm unter OF Bordstein, 15 cm breit, herstellen.
Unterbeton C 20/25, 20 cm dick, herstellen.
Bettung aus Zementmörtel herstellen.
Einschl. Herstellung von Trennfugen in Unterbeton und
Rückenstütze im Abstand von 8 m.
Schneid- und Anpassungsarbeiten sind in den
Einheitspreis mit einzukalkulieren.
Einschl. aller erforderlichen Handschachtungen (als
Zulage zur Auskofferung), Schalarbeiten für die
Rückenstütze, Schutz des Frischbetons vor Witterungseinflüssen, Feuchthalten des Betons.
Ausführung der Leistungen nach ZTV Pflaster-StB und
DIN 18318 in der jeweils aktuellen Fassung.
Menge: 110,000 m

**02.04.40 Bordsteine aus Beton setzen BSt. TB 80 x 250**
Bordsteine aus Beton setzen.
Bordsteine DIN 483 und DIN EN 1340
TB 80 x 250.
Fugen mit Fugenband dichten,
Fugenbreite entsprechend Fugenband.
Rundbordauftritt ist auf der kompletten Länge auf 3cm
abgesenkt.
Bordsteine, einschl. aller erforderlichen Kurven-
Übergangssteine nach Baubeschreibung.
nach Baubeschreibung.
Rückenstütze aus Beton C 20/25 bis 10 cm unter OF Bordstein, 15 cm breit, herstellen.
Unterbeton C 20/25, 20 cm dick, herstellen.
Bettung aus Zementmörtel herstellen.
Einschl. Herstellung von Trennfugen in Unterbeton und
Rückenstütze im Abstand von 8 m.
Schneid- und Anpassungsarbeiten sind in den
Einheitspreis mit einzukalkulieren.
Einschl. aller erforderlichen Handschachtungen (als
Zulage zur Auskofferung), Schalarbeiten für die
Rückenstütze, Schutz des Frischbetons vor Witterungseinflüssen, Feuchthalten des Betons.
Ausführung der Leistungen nach ZTV Pflaster-StB und
DIN 18318 in der jeweils aktuellen Fassung.
Menge: 50,000 m

**02.04.50 Bordsteine aus Beton setzen. Rasenbst. EF 60 x 250**
Bordsteine aus Beton setzen.
Bordsteine DIN 483 und DIN EN 1340,
Rasenbordsteine EF 60 x 250 (60/250 mm).
Der Einbau von oben gerundeten Steinen und/oder Steinen
mit Nut und Feder ist nicht zulässig.
Steine mit engen Fugen versetzen.
Einschl. Herstellung aller erforderlichen Bögen nach
Baubeschreibung,
Rückenstütze aus Beton C 20/25 bis 10 cm unter OF
Bordstein, 15 cm breit, herstellen.
Unterbeton C 20/25, 10 cm dick, herstellen.
Bettung aus Zementmoertel herstellen.
Einschl. Herstellung von Trennfugen in Unterbeton und
Rückenstütze im Abstand von 8 m.
Schneid- und Anpassungsarbeiten sind in den
Einheitspreis mit einzukalkulieren.
Einschl. aller erforderlichen Handschachtungen (als
Zulage zur Auskofferung), Schalarbeiten für die
Rückenstütze, Schutz des Frischbetons vor Witterungseinflüssen, Feuchthalten des Betons.
Ausführung der Leistungen nach ZTV Pflaster-StB und
DIN 18318 in der jeweils aktuellen Fassung.
Menge: 1100,000 m

**02.04.60 Bordsteine trennen 10/30-8/20 BSt. schneiden, quer/ Gehrung**
StL-Nr. 181153252199
Bordsteine auf Passmaß trennen.
Bordstein aus Beton, ca. 10/30 bis 8/20 cm.
Bordstein trennen durch Schneiden.
Bordstein 'quer oder auf Gehrung trennen.'
Menge: 20,000 St

**02.04.70 Pflasterstreifen herstellen, Betonpfl. 16/16/14 Breite 2 Reihen 20 cm Unterbeton C20/25**
Pflasterstreifen herstellen, einschließlich der Aussparungen für bzw. der Anpassungen an Straßenabläufe.
Pflastersteine nach DIN EN 1338 und TL Pflaster-StB
aus Beton (grau).
Stein-Nennmaß 16/16/14 cm,
Breite des Pflasterstreifens 2 Reihen (ca. 33 cm).
Bettungsmaterial = frainfähiger Zementmörtel.
Fugen vergießen
mit Pflasterfugenmörtel MARBOS PFM-ZE-C (grau)
oder gleichwertiger Art,
Erzeugnis '......................................................................'
'.......................................................................................
..............................' (Vom Bieter einzutragen)
Unterbeton 20 cm dick aus Beton C 20/25 herstellen,
Rückenstütze 15 cm breit aus Beton C 20/25,
bis 10 cm unter OK Fahrbahn herstellen.
Erforderliche Trennfugen im regelmäßigem Abstand
von 8 m und beidseitig von Straßenabläufen in
Unterbeton und Rückenstütze einarbeiten.
Menge: 10,000 m

**02.04.80 Winkelstütze 80x100x45 liefern**
Bewehrte Betonfertigteile, entsprechend statischen und
konstruktiven Erfordernissen, liefern Fertigteil für Winkelstütze
nach DIN 1045 und ZTV-Ing 03, Ausführung Sichtbeton
glatt, Sichtseite außen, Farbe grau, Sichtflächen
umlaufend gefast,
Verkehrslast: Standardlastfall 1 mit Geländer, p =5,00 kN/m².
Abmessung der Winkelstütze:
Bauhöhe: 0,80 m
Baulänge: 1,00 m
Fußbreite: ca. 0,45 m
Wanddicke: ca. 0,12 m
Statische Berechnung bzw. Typenstatik aufstellen und in
geprüfter Form dem AG in 1-facher Ausfertigung
rechtzeitig vor dem Einbau übergeben.
Einbau wird gesondert vergütet.
Menge: 24,000 St

**02.04.90 Winkelstütze Außenecke 80x100x45 90Grad liefern**
Bewehrte Betonfertigteile, entsprechend statischen und
konstruktiven Erfordernissen, liefern Fertigteil für Winkelstütze
nach DIN 1045 und ZTV-Ing 03, Ausführung Sichtbeton
glatt, Sichtseite außen, Farbe grau, Sichtflächen
umlaufend gefast,
Verkehrslast: Standardlastfall 1 mit Geländer, p =5,00 kN/m².
Sonderelement, Außenecke 90 Grad
Abmessung der Winkelstütze:
Bauhöhe: 0,80 m
Baulänge: 1,00 m
Fußbreite: ca. 0,45 m
Wanddicke: ca. 0,12 m
Statische Berechnung bzw. Typenstatik aufstellen und in
geprüfter Form dem AG in 1-facher Ausfertigung
rechtzeitig vor dem Einbau übergeben.
Einbau wird gesondert vergütet.
Menge: 2,000 St

**02.04.100 Winkelstütze Außenecke 80x100x45 135Grad liefern**
Bewehrte Betonfertigteile, entsprechend statischen und
konstruktiven Erfordernissen, liefern Fertigteil für Winkelstütze
nach DIN 1045 und ZTV-Ing 03, Ausführung Sichtbeton
glatt, Sichtseite außen, Farbe grau, Sichtflächen
umlaufend gefast,
Verkehrslast: Standardlastfall 1 mit Geländer, p =5,00 kN/m².
Sonderelement, Außenecke 135 Grad
Abmessung der Winkelstütze:
Bauhöhe: 0,80 m
Baulänge: 1,00 m
Fußbreite: ca. 0,45 m
Wanddicke: ca. 0,12 m
Statische Berechnung bzw. Typenstatik aufstellen und in
geprüfter Form dem AG in 1-facher Ausfertigung
rechtzeitig vor dem Einbau übergeben.
Einbau wird gesondert vergütet.
Menge: 1,000 St

**02.04.110 Winkelstützwand aus zuvorbeschriebenen L-Steinen (Höhe 80cm) herstellen.**
Winkelstützwand aus zuvorbeschriebenen L-Steinen 80cm Bauhöhe herstellen.
Erdarbeiten werden gesondert vergütet, erforderliche Handschachtungen ausführen.

L-Steine in Betonfundament versetzen.
Fundament aus C20/25 herstellen, einschl. Schalung.
20cm dick und 55cm breit.

Fugenbreite zwischen den L-Steinen maximal 5mm.
Zur Einhaltung der Fugenmaße sind Abstandshalter zu verwenden.
Abstandshalter liefern.
Fuge nach Errichtung der Winkelstützwand mit 25cm breitem Isolierpappestreifen (Bitumenpappe) versehen.
Isolierpappestreifen liefern.

Nach Errichtung der Winkelstützwand sind die L-Steinfugen zwischen den Füßen (Erdseite), bis OK Fuß (0,12m) mit Beton aufzufüllen. Beton verdichten.
Beton C20/25.

Inkl. Aufbeton für Winkelstützen 80cm Höhe herstellen.

Beton C20/25
Breite des Aufbetons 60cm
Dicke Aufbeton über dem Fuß = 15cm
Bewehrung mit 1 Matte Q257 oder 2 Matten Q188 nach Wahl des AN.
Bewehrungsmatte auf erforderliche Größe einkürzen.
An der Aufgehenden Wand der Winkelstütze ist eine Hohlkehle im Aufbeton auszubilden.

Hinterfüllung der Winkelstützen wird gesondert vergütet.

Abgerechnet wir die Länge der Sichtkante der fertigen Winkelstützwand.
Menge: 27,000 m

**02.04.120 Stahlgeländer einbauen Stützwand, Stahl H = 1100 mm Rohrg.Pf. mit Klaue, Feuerverzinkt**
StL-Nr. 1512131321210099
Geschweißtes Stahlgeländer nach Unterlagen des AG einbauen.
Abgerechnet wird nach Länge des Handlaufs zwischen den
Achsen der Endpfosten bzw. Endstäbe.
Geländer für Stützwand.
Material = Stahl
Höhe des Geländers 1100 mm.
Ausbildung als Holmgeländer mit einem Zwischenholm.
Verankerung 'mittels Klaue auf der Winkelstüstzwand.
Stützwandbreite 12cm.
OK-Stützwand liegt 20cm über angrenzenden Flächen.
Ausführung mit verdecktem Stoß.'
Korrosionsschutz ': alle Teile feuerverzinken.
Geländer nach ZTV-Ing. RiZ Gel7.'
Menge: 24,000 m

**02.04.130 Eckausbild.f.St.geländer.herst.(Zul) 90°**
Eckausbildung für Stahlgeländer herstellen.
Ecke bis 90°
Zulage zum Stahlgeländer
Menge: 1,000 St

**02.04.140 Endausbild.f.St.geländer.herst.(Zul) 135°**
Endausbildung für Stahlgeländer fachgerecht herstellen.
Ecke bis 135°
Zulage zum Stahlgeländer
Menge: 1,000 St

#### Bereich 02.05 Entwässerungskanalarbeiten

**02.05.10 Kastenrinne einbauen Klasse E 600 Nenngröße 200 ... duktiles Gusseisen ... in Asphalt-Fläche Aufl.Beton + 2RSt ... monolithisch ... ... 30 mm ...**
*** Grundposition ZZ 1.0
StL-Nr. 2411054353092299
Kastenrinne mit Abdeckung einbauen. Formstücke und An-
schlussleitungen werden gesondert vergütet.
Klasse E 600.
Nenngröße 200.
Rinne aus 'duktilem Gusseisen GJS'
Umgebende Fläche = Asphalt.
Auflager, 20 cm dick, und beidseitige Rückenstütze, 15
cm dick, aus Beton C 20/25 herstellen.
Abdeckung 'integriert, monolithisch'
Schlitzweite '30 mm'
Menge: 25,000 m

**02.05.20 Kastenrinne einbauen Klasse E 600 Nenngröße 200 ... Polymerbeton ... in Asphalt-Fläche ... Längstabrsot aus Gusseisen... Abdeckung G-Eisen Schlitzw.ü25/32mm**
*** Wahlposition ZZ 1.1
StL-Nr. 2411054353092913
Kastenrinne mit Abdeckung einbauen. Formstücke und An-
schlussleitungen werden gesondert vergütet.
Klasse E 600.
Nenngröße 200.
Rinne aus 'Polymerbeton
Einbau Quer zur Fahrbahn in Abschnitten bis 15m Länge'
Umgebende Fläche = Asphalt.
Auflager ': Längsstabrost aus Gusseisen,
Klasse D400/ E600, verschraubbar'
Abdeckung = Rahmen und Rost aus Gusseisen.
Schlitzweite über 25 bis 32 mm.
Menge: 25,000 m

**02.05.30 Sickerrohrleitung verlegen I.lieg.Sickersch. Rohr DN 200 Vollsickerrohr PE-HD-Rohr,Typ R2 Bettung Typ 1 Tiefe bis 1,25 m**
StL-Nr. 0611022715129001
Sickerrohrleitung in Sickeranlage verlegen. Schachtanschluss wird gesondert vergütet.
Einbau in liegende Sickerschicht.
Rohr DN 200.
Vollsickerrohr.
Material = Entwässerungsrohr rund (innen glatt, außen
gewellt) aus PE-HD Typ R 2 nach DIN 4262-Teil 1.
Bettung 'nach DIN1610, Typ1
Rohrverbindung nach Wahl des AN.'
Fließsohlentiefe bis 1,25 m.
Menge: 10,000 m

**02.05.40 Schachtanschluss herstellen (Zul) Rohr DN 200 Kunststoff Kunststoff Gelenkstück**
StL-Nr. 06110360054401
Rohrleitung an Schacht anschließen, Anschluss dichten.
Vergütet wird der Mehraufwand für das Herstellen des
Anschlusses einschließlich eventueller Passstücke gegenüber der bis zur Innenfläche des Schachtes durchgemessenen Rohrleitung.
Rohrleitung DN 200.
Material = Kunststoff.
Schacht aus Kunststoff.
Anschluss mit Gelenkstück.
Menge: 2,000 St

**02.05.50 Rigolenvlies zur Umhüllung der Rigole**
Rigolenvlies zur Umhüllung der Rigole
LxBxH = 10x0,3x0,5m liefern und einbauen.
Stöße mindestens 30cm überlappen.

Spezifiziertes Rigolenvlies, mechanisch verfestigt
und thermisch behandelt, CE-zertifiziert nach
DIN EN 13252 (CE-Nr. 0799-CPR-55), mit hoher Sicherheit
gegen innere und äußere Kolmation und zur langfristigen
Aufrechterhaltung der Filterfunktion, Material PP,
Flächengewicht 200 g/m², Dicke >= 2 mm,
Geotextilrobustheitsklasse 3,
Stempeldurchdrückkraft 2,0 KN,
Charakteristische Öffnungsweite 0,08 mm,
Wasserdurchlässigkeit 90 l/sm²,
liefern und fachgerecht nach Planung einbauen

Abgerechnet wird die umhüllte Fläche.
Menge: 8,000 m²

**02.05.60 Waschkies 16/32 zur Verfüllung der Rigole**
Waschkies 8/16 als Rigolenfüllstoff liefern und einbauen.
Rigolenmaße: LxBxH = 3x0,3x0,5m
Rohrrigole mit DN200 Sickerrohrleitungen. Rohrleitungen werden gesondert vergütet.
Menge: 1,500 m³

**02.05.70 Formstück einbauen (Zul.) Teller DN 200 Kunststoff-Rohr Rohr DN 200**
StL-Nr. 24110369060404
Formstück in Rohrleitung einbauen. Vergütet wird der
Mehraufwand für den Einbau des Formstückes gegenüber
der bis zur Innenfläche der Sammelrohrleitung durchgemessenen Rohrleitung.
Formstück = Verschlussteller DN/ID 200.
Rohr aus Kunststoff.
Durchgangsrohr DN/ID 200.
Menge: 1,000 St

#### Bereich 02.06 Landschaftsbauarbeiten

**02.06.10 Rasenansaat herstellen Seit/Trenn/Mulden Feinplanum herst. Menge 20 g/m2**
StL-Nr. 04107514424900
Rasenansaat herstellen. Saatgut ohne Entmischung ausbringen und einarbeiten. Anfallenden Abfall ablesen.
Ggf. vorwüchsige Kräuter ausmähen.Abfall und Mähgut
entsorgen. Entsorgen wird gesondert vergütet.
Ansaat auf Seitenstreifen, Trennstreifen und Mulden.
Feinplanum herstellen.
Saatgutmenge 20 g/m2.
Saatgut 'entsprechend Standortverhältnissen :
- "Landschaftsrasen - Standard ohne Kräuter" nach
RSM 7.1.1 oder
- "Landschaftsrasen - Halbschatten" nach RSM 7.4
Ausführung der Rasenansaat gemäß ZTV La-StB und
DIN 18917 in der jeweils gültigen Fassung.'
Menge: 1250,000 m2

**02.06.20 Rasenfläche wässern Fertigstellungspflege**
Rasenfläche wässern
Ausführung der Arbeiten nach ZTV La-StB und DIN 18917
in der jeweils gültigen Fassung,
im Rahmen der Fertigstellungspflege
Wässern der Rasenfläche bis zur Abnahme.
Wasser liefern.
Anzahl der Wassergaben je Woche, je nach
Bedarf bis 15 l/m2
Arbeitsgänge : 10.
Einheitspreis je Arbeitsgang/m2 : '.................................'
(vom Bieter einzutragen)
Wassermenge entsprechend Bodenverhältnissen und
Witterungsverhältnissen.
Der AG ist über die Ausführung jedes Pflegeganges
umgehend in Kenntnis zu setzen.
Es werden nur die Pflegegänge anerkannt, die durch den
AG schriftlich bestätigt wurden.
Menge: 1250,000 m2

**02.06.30 Rasen mähen Fertigstellungspflege**
Rasen mähen
Ausführung der Arbeiten nach ZTV La-Stb und DIN 18917
in der jeweils gültigen Fassung,
im Rahmen der Fertigstellungspflege
Wuchshöhe 5-8 cm, Schnitthöhe über 3 cm.
Schnittgut ist vom AN auf eine Kompostieranlage zu
transportieren enschl. Entsorgungsgebühr.
Abstand der Schnitte in der Regel 14-tägig,
5 Schnitte,
Abrechnung nach bearbeiteter Fläche.
Einheitspreis je Arbeitsgang/m2 : '.................................'
(vom Bieter einzutragen)
Der AG ist über die Ausführung jedes Pflegeganges
umgehend in Kenntnis zu setzen.
Es werden nur die Pflegegänge anerkannt, die durch den
AG schriftlich bestätigt wurden.
Menge: 1250,000 m2

**02.06.40 Saatflaeche duengen 5 g/m2 Rein-N Fertigstellungspflege**
Saatflaeche gleichmaessig duengen.
Im Rahmen der Fertigstellungspflege
Zeitpunkt nach dem ersten Schnitt
Düngung einmalig, Reinnährstoffmenge je m2 5 g N
Düngerart : '....................................................................'
(vom Bieter einzutragen)
Dünger aufbringen und einarbeiten.
Abrechnung nach bearbeiteter Fläche.
Ausführung der Arbeiten nach ZTV La-StB und DIN 18917
in der jeweils gültigen Fasung,
Der AG ist über die Ausführung des Pflegeganges
umgehend in Kenntnis zu setzen.
Es wird nur der Pflegegang anerkannt, der durch den
AG schriftlich bestätigt wurde.
Menge: 1250,000 m2

#### Bereich 02.07 Fahrbahnmarkierungen

**02.07.10 Quermarkierung Typ I herstellen Radfahrerfurt mit Vormarkierung mehrkomp. Farbe mind. P 4 a.Asphaltdecksch.**
StL-Nr. 18131210412011
Quermarkierung Typ I als Verkehrsfreigabemarkierung
herstellen. Abgerechnet wird der markierte Strich.
Markierung = Radfahrerfurt.
Strich mit Vormarkierung.
Markierungssystem aus mehrkomponentiger lösemittelarmer
Farbe (High-Solid).
Verkehrsklasse mindestens P 4.
Markierung auf Asphaltdeckschicht.
Menge: 87,000 m

**02.07.20 Sonstiges Mark.zeichen Typ II herst Piktogramm 1,00 m mit Vormarkierung Heißplastikmasse nicht grob.Decke**
StL-Nr. 18131530912002
Sonstiges Markierungszeichen Typ II als endgültige Markierung nach Unterlagen des AG herstellen. Verkehrsklasse P 7.
Markierungszeichen 'Piktogramm "Radfahrer", Länge 1,00m'
Mit Vormarkierung.
Markierungssystem aus thermoplastischem Stoff, nicht
spritzbar (Heißplastikmasse).
Markierung auf nicht grobstrukturierter Asphaltdeckschicht.
Menge: 6,000 St

#### Bereich 02.08 Beschilderungen

**02.08.10 Schild mit Verkehrszeichen 205 - Vorfahrt gewähren**
Schild mit Verkehrszeichen nach StVO und VwV-StVO
liefern und an
Aufstellvorrichtung nach Angabe des AG anbringen.
Aufstellvorrichtung wird gesondert berechnet.
Zeichen 205,
Mit retroreflektierender Folie Reflexionsklasse RA 2,
Aufbau B,
Schild aus Aluminium, 2 mm dick.
Größe 1 (Seitenlänge 650 mm).
Befestigung mit langer Schelle aus Stahl,
feuerverzinkt, Schichtdicke min. 60 mym,
passend für Standardplan II nach IVZ-Norm.
Schrauben aus korrosionsbestaendigem Stahl nach DIN 17 440, Werkstoff-Nr. 1.4571.
Anbringung neben der Fahrbahn. Unterkante des Schildes
ab 2,25 m ueber der Verkehrsflaeche.
Menge: 4,000 St

**02.08.20 Schild mit Verkehrszeichen 237 - Radweg**
Schild mit Verkehrszeichen nach StVO und VwV-StVO
liefern und an
Aufstellvorrichtung nach Angabe des AG anbringen.
Aufstellvorrichtung wird gesondert berechnet.
Zeichen 237
Mit retroreflektierender Folie Reflexionsklasse RA 2,
Aufbau B,
Schild aus Aluminium, 2 mm dick.
Größe 2 (Durchmesser 600 mm).
Befestigung mit langer Schelle aus Stahl,
feuerverzinkt, Schichtdicke min. 60 mym,
passend für Standardplan II nach IVZ-Norm.
Schrauben aus korrosionsbestaendigem Stahl nach DIN 17 440, Werkstoff-Nr. 1.4571.
Anbringung neben der Fahrbahn. Unterkante des Schildes
ab 2,25 m ueber der Verkehrsflaeche.
Menge: 1,000 St

**02.08.30 Schild mit Verkehrszeichen 239 - Sonderweg Fußgänger**
Schild mit Verkehrszeichen nach StVO und VwV-StVO
liefern und an
Aufstellvorrichtung nach Angabe des AG anbringen.
Aufstellvorrichtung wird gesondert berechnet.
Zeichen 239
Mit retroreflektierender Folie Reflexionsklasse RA 2,
Aufbau B,
Schild aus Aluminium, 2 mm dick.
Größe 2 (Durchmesser 600 mm).
Befestigung mit langer Schelle aus Stahl,
feuerverzinkt, Schichtdicke min. 60 mym,
passend für Standardplan II nach IVZ-Norm.
Schrauben aus korrosionsbestaendigem Stahl nach DIN 17 440, Werkstoff-Nr. 1.4571.
Anbringung neben der Fahrbahn. Unterkante des Schildes
ab 2,25 m ueber der Verkehrsflaeche.
Menge: 5,000 St

**02.08.40 Schild mit Zusatzzeichen 1000-30 - Beide Richtungen L+R**
Schild mit Zusatzzeichen nach StVO und VwV-StVO
liefern und an
Aufstellvorrichtung nach Angabe des AG anbringen.
Aufstellvorrichtung wird gesondert berechnet.
Zeichen 1000-30,
Mit retroreflektierender Folie Reflexionsklasse RA 2,
Aufbau B,
Schild aus Aluminium, 2 mm dick.
Größe 2 (Höhe 450 mm, Breite 600 mm).
Befestigung mit langer Schelle aus Stahl,
feuerverzinkt, Schichtdicke min. 60 mym,
passend für Standardplan II nach IVZ-Norm.
Schrauben aus korrosionsbestaendigem Stahl nach DIN 17 440, Werkstoff-Nr. 1.4571.
Anbringung neben der Fahrbahn. Unterkante des Schildes
ab 2,25 m ueber der Verkehrsflaeche.
Menge: 3,000 St

**02.08.50 Schild mit Zusatzzeichen 1022-10 - Radfahrer frei**
Schild mit Zusatzzeichen nach StVO und VwV-StVO
liefern und an
Aufstellvorrichtung nach Angabe des AG anbringen.
Aufstellvorrichtung wird gesondert berechnet.
Zeichen 1022-10,
Mit retroreflektierender Folie Reflexionsklasse RA 2,
Aufbau B,
Schild aus Aluminium, 2 mm dick.
Größe 2 (Höhe 450 mm, Breite 600 mm).
Befestigung mit langer Schelle aus Stahl,
feuerverzinkt, Schichtdicke min. 60 mym,
passend für Standardplan II nach IVZ-Norm.
Schrauben aus korrosionsbestaendigem Stahl nach DIN 17 440, Werkstoff-Nr. 1.4571.
Anbringung neben der Fahrbahn. Unterkante des Schildes
ab 2,25 m ueber der Verkehrsflaeche.
Menge: 5,000 St

**02.08.60 Rohrpfosten aufstellen 3500 mm R.St. 60,3/2,0 mm ohne Fußplatte Fundament Typ A Aushub i.Bst.vert**
StL-Nr. 1113030391909110
Rohrpfosten mit Abdeckkappe für Verkehrsschild aufstellen einschl. anfallenden Aushubarbeiten. Stahlteile
feuerverzinkt. Umgebende Fläche entsprechend dem früheren Zustand herstellen.
Pfostenlänge '3500 mm'
Rohr = Stahl 60,3/2,0 mm.
Pfosten 'ohne Fußplatte'
Aufstellung 'in herzustellendem Fundament,
sämtliche erforderlichen Materialien liefern'
Fundament Typ A nach IVZ-Norm.
Überschüssigen Aushub innerhalb der Baustelle flächenhaft verteilen.
Menge: 11,000 St

#### Bereich 02.09 Einfriedungen

**02.09.10 Abbruch / Demontage Schiebetor**
*** Pauschalposition
Demontage des vorhandenen Schiebetorflügels (Stahl, ca. 10,00 m Breite) inkl. Aushängen aus der Führungsschiene und kippsicherem Zwischenlagern für die Wiederverwendung. Demontage der vorhandenen Lauf-/Führungsschiene einschließlich sämtlicher Befestigungs- und Verankerungsmittel im Bereich der Toröffnung und des Überfahrtsbereichs. Freilegen der beiden Pfostenfundamente bis zur Fundamentsohle durch Aushub. Vollständiger Abbruch der beiden vorhandenen Stahlbetonfundamente einschließlich Bewehrung bis zur Aushubsohle, Trennen und Bereitstellen des Abbruchmaterials zur Entsorgung inkl. Transport und Entsorgungsnachweis. Demontage des Anschlussfeldes Maschendrahtzaun (Geflecht aushängen, Spanndraht und Spannschlossverbinder lösen) sowie Demontage des/der Anschlusszaunfeld(er) Stabgitterzaun, jeweils mit fachgerechter Zwischenlagerung des wiederverwendbaren Materials.
Menge: 1,000 psch

**02.09.20 Herstellung Fundamente und Montage Schiebetor**
*** Pauschalposition
Herstellen der beiden neuen Pfostenfundamente aus Stahlbeton C25/30, XC4, in den Abmessungen des Bestands, jedoch mit einer um 25 cm höher liegenden Oberkante entsprechend der neuen Sollhöhe, inkl. Schalung, Bewehrung und Betonage. Lotrechtes und fluchtgerechtes Einrichten und Einbetonieren der vorhandenen Stahlpfosten in das frische Fundament (Einbindetiefe ausreichend, kein Austausch oder Verlängerung der Pfosten erforderlich), inkl. Justierhilfen und Nachbehandlung des Betons. Wiederverfüllen und lagenweises Verdichten des Arbeitsraumes um die neuen Fundamente. Montage der Lauf-/Führungsschiene auf dem neuen Höhenniveau, fluchtgerecht, inkl. erforderlicher Unterkonstruktion (Konsolen/Stahlwinkel) zur Lastübertragung auf den Unterbau. Remontage des Torflügels (manuell zu bedienendes Tor, ohne motorischen Antrieb) in die Führungsschiene, Ausrichten in Flucht und Neigung, Prüfung und ggf. Erneuerung der Lauf- und Führungsrollen, Montage und Justierung der Endanschläge, Auflaufpuffer und der Verriegelungseinrichtung. Abschließende Funktionsprüfung des Schiebetores auf Leichtgängigkeit über die gesamte Schiebelänge. Ausbessern beschädigter Korrosionsschutzstellen an Pfosten, Torflügel und Führungsschiene.
Menge: 1,000 psch

**02.09.30 Neuanschluss Stabgitter- und Maschendrahtzaun**
*** Pauschalposition
Wiederanschluss des Maschendrahtzauns an das Tor auf der neuen Höhenlage: Endpfosten ggf. neu setzen bzw. höhenversetzen, Maschendrahtgeflecht neu einhängen und mit Spanndraht und Spannschlossverbindern spannen, Übergang zum Tor ohne Stolperkante herstellen. Wiederanschluss des Stabgitterzauns an das Tor auf der neuen Höhenlage: Pfosten ggf. neu setzen, Zaunfeld(er) (feuerverzinktes Stabgitter, Abmessungen wie Bestand) montieren, bei Bedarf Höhenausgleichsfeld zur Überbrückung des Versatzes einbauen. Einstellen des Spaltmaßes/der Bodenfreiheit zwischen Torunterkante und Geländeoberkante gemäß den Anforderungen an Einklemm- und Quetschsicherheit (DIN EN 13241).
Menge: 1,000 psch

#### Bereich 02.10 Straßenbeleuchtung

**02.10.10 Monteurstunden**
Folgende Stundenlohnarbeiten sind
nur auf ausdrückliche Anweisung
durch die Bauleitung auszuführen.
In den Stundensätzen sind die
tarifmäßigen Lohnzuschläge, Auslösungen
einschl. dem normalen Werkzeug und
Arbeitsgerät enthalten

Monteurstunden
Menge: 10,000 h

**02.10.20 Helferstunden**
Folgende Stundenlohnarbeiten sind
nur auf ausdrückliche Anweisung
durch die Bauleitung auszuführen.
In den Stundensätzen sind die
tarifmäßigen Lohnzuschläge, Auslösungen
einschl. dem normalen Werkzeug und
Arbeitsgerät enthalten

Helferstunden
Menge: 10,000 h

**02.10.30 Wartung- und Bestandsunterlagen (WBU)**
Wartung- und Bestandsunterlagen (WBU)
  Als technische Dokumentation und
  Bestandsunterlagen in 3-facher Ausführung
  bestehend aus folgenden Einzelunterlagen:

        -  Deckblatt (in Klarsichthülle) mit:
        -  Projektbezeichnung
        -  Name und Anschrift des Auftragnehmers
  und seiner Nachunternehmer
        -  Nennung der Gewährleistungsfristen
        -  Inhaltsverzeichnis (in Klarsichthülle)
        -  Gliederung gemäß nachfolgender Vorgabe

  Die nachfolgend aufgelisteten
  Gliederungspunkte sind durch entsprechend
  gekennzeichnete Registerblätter zu trennen.

        1. Allgemeines
        -  Abnahmeprotokolle
        -  Schriftlicher Abnahmeantrag des AN

        2. Bescheinigungen
        -  Bescheinigung über die Einhaltung der
  VDE-Bestimmungen und der DIN-Normen
        -  Meßprotokolle

        3. Revidierte Installationspläne als
Papierfarbausdruck
  und als Cad-Datei dxf- oder dwg-Format
auf CD gebrannt.

  Anfertigen und an den AG ausliefern
Menge: 1,000 St

**02.10.40 Vorhandenen Lichtmast demontieren und entsorgen**
Vorhandenen Lichtmast demontieren
Ausführung als betonpeitschenmast oder gerader Mast mit
Leuchte
bis Lichtpunkthöhe 6 m
Lichtmast aus Leitungsnetz klemmen,
Kabel kürzen
und mit Leuchte demontieren
Wiederverwendbare Leuchen zum Lagerplatz des AG
fördern, mittlere Transportenfernung bis 5 km.
Nicht wiederverwndbare Leuchte sowie übriges Aufbruchmaterial nach Wahl des AN verwerten,
einschl. ausgraben und Grube fachgerecht verfüllen.
Menge: 30,000 St

**02.10.50 Altes Beleuchtungskabel demontieren u. entsorgen**
Altes Beleuchtungskabel demontieren und fachgerecht
entsorgen.
Einschließlich Erdarbeiten zum Freilegen und Verfüllen ausführen.
Menge: 1150,000 m

**02.10.60 vorhandenes Kabel aus Straßenbeleuchtungsschrank ausklemmen**
vorhandenes Kabel bis 5x16 mm2
aus Straßenbeleuchtungsschrank ausklemmen
Menge: 2,000 St

**02.10.70 Kabelgraben herstellen 0,3x0,7m**
Kabelgraben in Bodengruppe 3
Schichtweise
(Erdreich, Schottertragschicht)
ca. 70 cm tief ausheben und getrennt lagern
(Grabenprofil nach DIN, Sohlenbreite ca 20 cm )
und nach Verlegen des Kabels wieder Schichtweise
verfüllen und verdichten
die verdrängte Bodenmenge ist vom Bieter zu entsorgen
Da mit vorhandenen Kabeln zurechnen ist, ist teilweise
Handschachtung erforderlich.
Menge: 1500,000 m

**02.10.80 Aush. Laden Hand Zulage**
Ausheben und Laden von Hand
als Zulage zur Bodenbewegung.
zur Freilegung von Kabeln und Leitungen
von Versorgungsträgern,
von Baumwurzeln
und zur Bodenbewegung an schwer zugänglichen Stellen.
Menge: 10,000 m3

**02.10.90 Boden verdichten Einschnitte**
Boden verdichten.
Untergrund in Einschnitten.
Menge: 300,000 m2

**02.10.100 Schutzrohr DN 100, PVC**
PVC-Schutzrohr DIN 8061
in Teillängen liefern und verlegen
bzw. bei Durchörterung einbringen.
Nennweite DN 100
Menge: 12,000 m

**02.10.110 Schutzrohr DN 50, PVC**
PVC-Schutzrohr DIN 8061
in Teillängen liefern und verlegen
bzw. bei Durchörterung einbringen.
Nennweite DN 50
Menge: 10,000 m

**02.10.120 Sandbett für Kabel einbringen**
Sandbett mit Füllmaterial
(einschließlich Einbettung des Kabels oder Schutzrohrs)
ca.  10 cm  x 20 cm
in Kabelgraben einbringen
einschl. Lieferung des Sandes
(nur an erforderlichen Grabenabschnitten)
Lieferschein ist zur Abrechnung vorzulegen
Menge: 30,000 m3

**02.10.130 Mastgrube für Leuchten in Bodengruppe 3**
Mastgrube für Straßenleuchten
wie unter Titel Leuchten beschrieben
in Bodengruppe 3 ausheben
(Profil nach DIN)
 nach Stellen der Leuchte wieder verfüllen und
verdichten
die verdrängte Bodenmenge ist vom Bieter zu entsorgen
Menge: 37,000 St

**02.10.140 Beton für Mastfundamente**
Beton für Mastfundamente in den
vorgeschriebenen Abmessungen mit der
Betongüte von mind. C 20/25 herstellen bzw.
einbringen, einschließlich Vorhalten der
dazu benötigten Schalung
Menge: 10,000 m3

**02.10.150 Grube für eine Muffe in Bodengruppe 3**
Grube für eine Muffe
in Bodengruppe 3
Muffen entsprechend tief ausheben
(Profil nach DIN)
 nach Herstellen der Muffe
 wieder verfüllen und verdichten
die verdrängte Bodenmenge ist vom Bieter zu entsorgen
Menge: 1,000 St

**02.10.160 Suchschachtung nach bauseits vorh. Kabel**
Suchschachtung
nach bauseits vorhandenen
Kabeln in Erdreich
Abrechnungseinheit bis 1,5m Länge und  bis 1m Tiefe je
Schachtung
Menge: 5,000 St

**02.10.170 Baustellensicherung liefern**
*** Pauschalposition
Baustellensicherung bestehend aus:
- Absperrungen
- erforderliche Fußgängerbrücken
- Beschilderung
- Warnblinkleuchten
gemäß Erfordernis in Eigenverantwortung für die gesamte
Bauzeit
sowie Einholung der Absperrgenehmigung
liefern und warten
Menge: 1,000 psch

**02.10.180 NYY-J 5x16 re, in vorh. Gräben od. Schutzrohre**
Kunststoffkabel NYY-J 5 x 16 re, Cu-Zahl 768,
in vorh. Gräben oder Schutzrohre verlegen
und einsanden
einschl. liefern.
Menge: 1500,000 m

**02.10.190 Zulage zur Kabelverlegung für geschlossene Verlegung mittels**
Zulage zur Kabelverlegung für geschlossene Verlegung mittels Erdrakete.
Verlegung von Kabeln unter Fahrbahnen hindurch.
Verlegung im Schutzrohr DN 50
Einzellängen zwischen 5 und 15m.
Menge: 10,000 m

**02.10.200 Kennzeichn. für Kabel**
Kennzeichnung von Kabeln
liefern und herstellen,
mit Kabelerkennungsstreifen aus PVC,
Farbton blau,
für Kabeldurchmesser 30 mm
mit Beschriftung,
max. Länge der Beschriftung 100 mm,
Beschriftung "Straßenbeleuchtung".
Befestigung am Kabel alle 3m je 1 Stück.
Menge: 500,000 St

**02.10.210 NYY-J 3x1,5 re, in Rohre, U.-flurkanal, Maste**
Kunststoffkabel NYY-J 5 x 1,5 re,
in vorhandene Rohre, Kabelkanalformsteine,
Unterflurkanäle, Maste einziehen,
einschl. liefern.
Menge: 150,000 m

**02.10.220 Anschließen von Kabeln oder Leitungen 3x1,5 mm2**
Anschließen von Kabeln oder Leitungen,
Querschnitt bis 3 x 1,5 mm2,
absetzen und einführen
einschl. Lieferung der erforderlichen Kabelschuhe.
Menge: 37,000 St

**02.10.230 Anschließen von Kabeln oder Leitungen 5x16 mm2**
Anschließen von Kabeln oder Leitungen,
Querschnitt bis 5 x 16 mm2,
absetzen und einführen
einschl. Lieferung der erforderlichen Kabelschuhe.
Menge: 37,000 St

**02.10.240 Erdkabelverbindungsmuffe bis 5 x 16 qmm**
Erdkabelverbindungsmuffe in Schrumpftechnik
bis 5 x 16 qmm
einschließlich systemgebundenen Zubehör
liefern, montieren und betriebsbereit herstellen
Menge: 1,000 St

**02.10.250 Kabelwarnband**
Markierung der Kabeltrasse mit
Kabelwarnband, gelb
Aufschrift: Achtung Straßenbeleuchtung
ca 40 cm über dem Erdkabel verlegen
Menge: 1500,000 m

**02.10.260 Inbetriebsetzung nach § 13 der AVBEltV**
Für Inbetriebsetzung der Anlage nach der AVBEltV,
Erstellen der Revisionsschaltpläne
sowie der Abnahme- Prüf- und Meßprotokolle
für die gesamte Anlage
Menge: 1,000 St

**02.10.270 Koordinierung**
*** Pauschalposition
Für Koordinierung mit dem örtlichem EVU sowie mit dem
örtlichen Medien,
Einholen sämtlicher Genehmigungen
und Freigaben bei den Ämtern
Menge: 1,000 psch

**02.10.280 Multifunktionale Leuchten-/ Mastkombination LED Straßenleuchte Selene S / Optik P1 / Stahlrohrmast 5 m**
Multifunktionale Leuchten-/ Mastkombination LED

* Lichttechnik 1:
- primäre Lichtlenkung mit PMMA-Mehrfachüberlagerungsoptik
- Weiße Reflektorfläche um das LED-Modul verdeckt Kabel und verhindert den
Einblick in die Leuchte
- Abdeckung: aus Einscheibensicherheitsglas, klar ohne Bedruckung
- ULOR 0%, keine Lichtimmissionen in den oberen Halbraum
- Mindestens 12 asymmetrische Lichtstärkeverteilung herstellerseitig zur
Auswahl
- Abstrahlrichtung und Winkel: P1
- Leichte Anpassungsmöglichkeit der Abstrahlcharakteristik an die Anforderungen der der zu beleuchtenden Fläche

* Montage:
- Montageart: Ansatz, Aufsatz

* Elektrik 1:
- Leuchten-Lichtausbeute: bis zu 141 lm/W bei 4.000K / 134 lm/W bei 3.000K
- Lebensdauer: 100.000 h bei L95/B10
- Lichtstrom ab Werk konfiguriert auf: 10,6 Watt/ 210 mA/1333 lm mit Lichtstromkonstanthaltung
- Programmiert auf Leistung: 12-38 W
- Farbtemperatur: 2.200K
- Farbwiedergabe: Ra > 70
- LED Modul: entspricht der 2x2 Norm gemäß Zhaga Book 15
- Treiber: Überhitzungsschutz, Kurzschlussschutz
- Überspannungsschutz: bis 10 kV (1 Puls) / 8 kV, in Schutzklasse I oder II
- Ausführung in Schutzklasse I
- Programmierbarer Treiber mit DALI Schnittstelle zur freien Konfiguration
nachfolgender Parameter:
1. Autarkes Dimmen mit fünf unabhängigen Leveln nach Astro- bzw. Zeit-Modus
2. Flexible Stromeinstellung mit einer zusätzlichen Leitung möglich
3. Dimmen mittels Reduktion der Netzspannungsamplitude
4. DALI-Schnittstelle für bidirektionale Telemanagement-Systeme
5. Standby-Stromverbrauch: < 0,5 W
6. Konstantlichtstromnachführung
7. Übertemperaturschutz über externen NTC auf dem LED-Modul
8. Dimmung mittels Abschaltung einer zweiten Phase
- Treiber und LED-Modul getrennt austauschbar
- Mit Schutzschalter, trennt Leuchte von der Netzspannung beim Öffnen
- Netzanschluss: 108-305V, AC, 50/60Hz,
- Stoßspannungsfestigkeit: 10kV 1,2/50µs,
- Nennleistung: programmierbar min. 12,2 W bis max. 38,0 W
- Umgebungstemperaturen -40° C bis +50° C
- Zhaga Book 18 Sockel auf der Leuchtenunterseite mit einem D4i-Treiber mit NFC-Schnittstelle
- integrierte 24 V Spannungsversorgung für Sensoren und Funkmodule

* Komponenten und Gehäuse:
- Leuchtengehäuse aus Aluminium Druckguss
- Stoßfestigkeitsgrad IK09
- Standardlackierung in DB703 antistatisch beschichtet
- Neigung der Leuchte positiv und negativ justierbar +/- 0°, 5°, 10°, 15°
- Mastverschraubung über 2 Edelstahl Gewindestifte
- Universell als Mastansatz oder Mastaufsatzleuchte einsetzbar
- Lieferung inkl. Mastaufnahme 76mm
- Lieferung inkl. 4m Anschlussleitung
- Leitung mit Verschraubung M20 und Zugentlastung
- Gehäuse werkzeuglos zu öffnen - Sicherheitsgelenk, verhindert selbständiges Zuklappen - Werkzeugloser Austausch der Betriebsgeräteeinheit und Leuchtendichtungen - Druck- und Feuchtigkeitsmembran zur Regulierung von Feuchtigkeit und Luftdruck im Gehäuse
- eingebaute Wasserwaage für die einfache und exakte Ausrichtung der Leuchte
- Direkte Verbindung des LED-Moduls mit dem Leuchtengehäuse als Kühlkörpereinheit
- Länge max.: 535 mm, Breite max.: 260 mm, Höhe max.: 128mm
- Zopf austauschbar: 76mm
- Anschlusskabel: NYM-J 3x, 5x 1,5mm² 4 m
- Gewicht max.: 4,5 kg
- Windangriffsfläche < 0,1 m²
- Herstellergarantien:
- 10 Jahre auf LED-Platine und Betriebsgeräte
- 20 Jahre Nachkaufgarantie auf elektronische Komponenten

* Prüfungen/Approbationen/Zulassungen:
- Schutzart (gesamt): IP66 - ENEC
- normgerechte Platz- und Straßenbeleuchtung.
- Verpackungseinheit: 1 Stück.

* Mast:
Einschließlich zylindrisch abgesetztem Mast,
passend zur Mastaufsatzleuchte,
Stahl, feuerverzinkt,
mit Farbbeschichtung DB 703 (anthrazit),
Erdungsanschluss,
Zopfmaß 76 mm,
Lichtpunkthöhe 5 Meter
Manschette, Bodenplatte, und 2 mal
Kantenschutz für Kabeleinführung.
Die Leuchte ist vom Leuchtenhersteller, inkl.
Leuchtmittel, kpl. montiert
und anschlussfertig verdrahtet anzuliefern.
Anschlusskabel wird gesondert vergütet.
Die Länge der Anschlussleitung ist für die angegebene
Lichtpunkthöhe
von 5 m auszulegen.

* Fabrikat: LED Straßenleuchte Selene S, Rev.2
  Art.-Nr. SBSE2.U1S.P170.035.722

* Liefernachweis:
CONPOWER Betrieb GmbH
Umstraße 6
DE-47929 Grefrath
Telefon: +49 2151 97155-70
Telefax: +49 2151 97155-71
E-Mail: betrieb@conpower.de
Menge: 35,000 St

**02.10.290 Multifunktionale Leuchten-/ Mastkombination LED Straßenleuchte Selene S / Optik P2 / Stahlrohrmast 5 m**
Multifunktionale Leuchten-/ Mastkombination LED

* Lichttechnik 1:
- primäre Lichtlenkung mit PMMA-Mehrfachüberlagerungsoptik
- Weiße Reflektorfläche um das LED-Modul verdeckt Kabel und verhindert den
Einblick in die Leuchte
- Abdeckung: aus Einscheibensicherheitsglas, klar ohne Bedruckung
- ULOR 0%, keine Lichtimmissionen in den oberen Halbraum
- Mindestens 12 asymmetrische Lichtstärkeverteilung herstellerseitig zur
Auswahl
- Abstrahlrichtung und Winkel: P2
- Leichte Anpassungsmöglichkeit der Abstrahlcharakteristik an die Anforderungen der der zu beleuchtenden Fläche

* Montage:
- Montageart: Ansatz, Aufsatz

* Elektrik 1:
- Leuchten-Lichtausbeute: bis zu 141 lm/W bei 4.000K / 134 lm/W bei 3.000K
- Lebensdauer: 100.000 h bei L95/B10
- Lichtstrom ab Werk konfiguriert auf: 16,4 Watt/ 210 mA/1950 lm mit Lichtstromkonstanthaltung
- Programmiert auf Leistung: 12-38 W
- Farbtemperatur: 2.200K
- Farbwiedergabe: Ra > 70
- LED Modul: entspricht der 2x2 Norm gemäß Zhaga Book 15
- Treiber: Überhitzungsschutz, Kurzschlussschutz
- Überspannungsschutz: bis 10 kV (1 Puls) / 8 kV, in Schutzklasse I oder II
- Ausführung in Schutzklasse I
- Programmierbarer Treiber mit DALI Schnittstelle zur freien Konfiguration
nachfolgender Parameter:
1. Autarkes Dimmen mit fünf unabhängigen Leveln nach Astro- bzw. Zeit-Modus
2. Flexible Stromeinstellung mit einer zusätzlichen Leitung möglich
3. Dimmen mittels Reduktion der Netzspannungsamplitude
4. DALI-Schnittstelle für bidirektionale Telemanagement-Systeme
5. Standby-Stromverbrauch: < 0,5 W
6. Konstantlichtstromnachführung
7. Übertemperaturschutz über externen NTC auf dem LED-Modul
8. Dimmung mittels Abschaltung einer zweiten Phase
- Treiber und LED-Modul getrennt austauschbar
- Mit Schutzschalter, trennt Leuchte von der Netzspannung beim Öffnen
- Netzanschluss: 108-305V, AC, 50/60Hz,
- Stoßspannungsfestigkeit: 10kV 1,2/50µs,
- Nennleistung: programmierbar min. 12,2 W bis max. 38,0 W
- Umgebungstemperaturen -40° C bis +50° C
- Zhaga Book 18 Sockel auf der Leuchtenunterseite mit einem D4i-Treiber mit NFC-Schnittstelle
- integrierte 24 V Spannungsversorgung für Sensoren und Funkmodule

* Komponenten und Gehäuse:
- Leuchtengehäuse aus Aluminium Druckguss
- Stoßfestigkeitsgrad IK09
- Standardlackierung in DB703 antistatisch beschichtet
- Neigung der Leuchte positiv und negativ justierbar +/- 0°, 5°, 10°, 15°
- Mastverschraubung über 2 Edelstahl Gewindestifte
- Universell als Mastansatz oder Mastaufsatzleuchte einsetzbar
- Lieferung inkl. Mastaufnahme 76mm
- Lieferung inkl. 4m Anschlussleitung
- Leitung mit Verschraubung M20 und Zugentlastung
- Gehäuse werkzeuglos zu öffnen - Sicherheitsgelenk, verhindert selbständiges Zuklappen - Werkzeugloser Austausch der Betriebsgeräteeinheit und Leuchtendichtungen - Druck- und Feuchtigkeitsmembran zur Regulierung von Feuchtigkeit und Luftdruck im Gehäuse
- eingebaute Wasserwaage für die einfache und exakte Ausrichtung der Leuchte
- Direkte Verbindung des LED-Moduls mit dem Leuchtengehäuse als Kühlkörpereinheit
- Länge max.: 535 mm, Breite max.: 260 mm, Höhe max.: 128mm
- Zopf austauschbar: 76mm
- Anschlusskabel: NYM-J 3x, 5x 1,5mm² 4 m
- Gewicht max.: 4,5 kg
- Windangriffsfläche < 0,1 m²
- Herstellergarantien:
- 10 Jahre auf LED-Platine und Betriebsgeräte
- 20 Jahre Nachkaufgarantie auf elektronische Komponenten

* Prüfungen/Approbationen/Zulassungen:
- Schutzart (gesamt): IP66 - ENEC
- normgerechte Platz- und Straßenbeleuchtung.
- Verpackungseinheit: 1 Stück.

* Mast:
Einschließlich zylindrisch abgesetztem Mast,
passend zur Mastaufsatzleuchte,
Stahl, feuerverzinkt,
mit Farbbeschichtung DB 703 (anthrazit),
Erdungsanschluss,
Zopfmaß 76 mm,
Lichtpunkthöhe 5 Meter
Manschette, Bodenplatte, und 2 mal
Kantenschutz für Kabeleinführung.
Die Leuchte ist vom Leuchtenhersteller, inkl.
Leuchtmittel, kpl. montiert
und anschlussfertig verdrahtet anzuliefern.
Anschlusskabel wird gesondert vergütet.
Die Länge der Anschlussleitung ist für die angegebene
Lichtpunkthöhe
von 5 m auszulegen.

* Fabrikat: LED Straßenleuchte Selene S, Rev.2
  Art.-Nr. SBSE1.A1S.P2X0.035.722

* Liefernachweis:
CONPOWER Betrieb GmbH
Umstraße 6
DE-47929 Grefrath
Telefon: +49 2151 97155-70
Telefax: +49 2151 97155-71
E-Mail: betrieb@conpower.de
Menge: 1,000 St

**02.10.300 Multifunktionale Leuchten-/ Mastkombination LED Straßenleuchte Selene M / Optik C1 / Stahlrohrmast 7 m**
Multifunktionale Leuchten-/ Mastkombination LED

* Lichttechnik 1:
- primäre Lichtlenkung mit PMMA-Mehrfachüberlagerungsoptik
- Weiße Reflektorfläche um das LED-Modul verdeckt Kabel und verhindert den
Einblick in die Leuchte
- Abdeckung: aus Einscheibensicherheitsglas, klar ohne Bedruckung
- ULOR 0%, keine Lichtimmissionen in den oberen Halbraum
- Mindestens 12 asymmetrische Lichtstärkeverteilung herstellerseitig zur
Auswahl
- Abstrahlrichtung und Winkel: C1
- Leichte Anpassungsmöglichkeit der Abstrahlcharakteristik an die Anforderungen der der zu beleuchtenden Fläche

* Montage:
- Montageart: Ansatz, Aufsatz

* Elektrik 1:
- Leuchten-Lichtausbeute: bis zu 141 lm/W bei 4.000K / 134 lm/W bei 3.000K
- Lebensdauer: 100.000 h bei L95/B10
- Lichtstrom ab Werk konfiguriert auf: 10,6 Watt/ 210 mA/1333 lm mit Lichtstromkonstanthaltung
- Programmiert auf Leistung: 17-70 W
- Farbtemperatur: 2.200K
- Farbwiedergabe: Ra > 70
- LED Modul: entspricht der 2x2 Norm gemäß Zhaga Book 15
- Treiber: Überhitzungsschutz, Kurzschlussschutz
- Überspannungsschutz: bis 10 kV (1 Puls) / 8 kV, in Schutzklasse I oder II
- Ausführung in Schutzklasse I
- Programmierbarer Treiber mit DALI Schnittstelle zur freien Konfiguration
nachfolgender Parameter:
1. Autarkes Dimmen mit fünf unabhängigen Leveln nach Astro- bzw. Zeit-Modus
2. Flexible Stromeinstellung mit einer zusätzlichen Leitung möglich
3. Dimmen mittels Reduktion der Netzspannungsamplitude
4. DALI-Schnittstelle für bidirektionale Telemanagement-Systeme
5. Standby-Stromverbrauch: < 0,5 W
6. Konstantlichtstromnachführung
7. Übertemperaturschutz über externen NTC auf dem LED-Modul
8. Dimmung mittels Abschaltung einer zweiten Phase
- Treiber und LED-Modul getrennt austauschbar
- Mit Schutzschalter, trennt Leuchte von der Netzspannung beim Öffnen
- Netzanschluss: 108-305V, AC, 50/60Hz,
- Stoßspannungsfestigkeit: 10kV 1,2/50µs,
- Nennleistung: programmierbar min. 12,2 W bis max. 38,0 W
- Umgebungstemperaturen -40° C bis +50° C
- Zhaga Book 18 Sockel auf der Leuchtenunterseite mit einem D4i-Treiber mit NFC-Schnittstelle
- integrierte 24 V Spannungsversorgung für Sensoren und Funkmodule

* Komponenten und Gehäuse:
- Leuchtengehäuse aus Aluminium Druckguss
- Stoßfestigkeitsgrad IK09
- Standardlackierung in DB703 antistatisch beschichtet
- Neigung der Leuchte positiv und negativ justierbar +/- 0°, 5°, 10°, 15°
- Mastverschraubung über 2 Edelstahl Gewindestifte
- Universell als Mastansatz oder Mastaufsatzleuchte einsetzbar
- Lieferung inkl. Mastaufnahme 76mm
- Lieferung inkl. 4m Anschlussleitung
- Leitung mit Verschraubung M20 und Zugentlastung
- Gehäuse werkzeuglos zu öffnen - Sicherheitsgelenk, verhindert selbständiges Zuklappen - Werkzeugloser Austausch der Betriebsgeräteeinheit und Leuchtendichtungen - Druck- und Feuchtigkeitsmembran zur Regulierung von Feuchtigkeit und Luftdruck im Gehäuse
- eingebaute Wasserwaage für die einfache und exakte Ausrichtung der Leuchte
- Direkte Verbindung des LED-Moduls mit dem Leuchtengehäuse als Kühlkörpereinheit
- Länge max.: 535 mm, Breite max.: 260 mm, Höhe max.: 128mm
- Zopf austauschbar: 76mm
- Anschlusskabel: NYM-J 3x, 5x 1,5mm² 4 m
- Gewicht max.: 4,5 kg
- Windangriffsfläche < 0,1 m²
- Herstellergarantien:
- 10 Jahre auf LED-Platine und Betriebsgeräte
- 20 Jahre Nachkaufgarantie auf elektronische Komponenten

* Prüfungen/Approbationen/Zulassungen:
- Schutzart (gesamt): IP66 - ENEC
- normgerechte Platz- und Straßenbeleuchtung.
- Verpackungseinheit: 1 Stück.

* Mast:
Einschließlich zylindrisch abgesetztem Mast,
passend zur Mastaufsatzleuchte,
Stahl, feuerverzinkt,
mit Farbbeschichtung DB 703 (anthrazit),
Erdungsanschluss,
Zopfmaß 76 mm,
Lichtpunkthöhe 7 Meter
Manschette, Bodenplatte, und 2 mal
Kantenschutz für Kabeleinführung.
Die Leuchte ist vom Leuchtenhersteller, inkl.
Leuchtmittel, kpl. montiert
und anschlussfertig verdrahtet anzuliefern.
Anschlusskabel wird gesondert vergütet.
Die Länge der Anschlussleitung ist für die angegebene
Lichtpunkthöhe
von 7 m auszulegen.

* Fabrikat: LED Straßenleuchte Selene M, Revision 2
  Art.-Nr. SBSE1.U1M.C170.060.722

* Liefernachweis:
CONPOWER Betrieb GmbH
Umstraße 6
DE-47929 Grefrath
Telefon: +49 2151 97155-70
Telefax: +49 2151 97155-71
E-Mail: betrieb@conpower.de
Menge: 1,000 St

**02.10.310 Kabelübergangskasten für 2 Kabel**
Kabelübergangskästen für o.g.Leuchten
als Kompletteinbau
Schutzklasse II
Schutzart: IP 55
2 Kabeleinführungen von unten
durchgangsverdrahtet mit Klemmem bis 5 x 16 qmm
einschließlich Sicherungszubehör, Anschließen von 2
Kabeln bis 5x16 qmm
und 1 Kabel bis 3x1,5 qmm
komplett betriebsfertig installieren
Menge: 37,000 St

**02.10.320 Kabelübergangskasten für 3 Kabel**
Kabelübergangskästen für o.g.Leuchten
als Kompletteinbau
Schutzklasse II
Schutzart: IP 55
3 Kabeleinführungen von unten
durchgangsverdrahtet mit Klemmem bis 5 x 16 qmm
einschließlich Sicherungszubehör, Anschließen von 3
Kabeln bis 5x16 qmm
und 1 Kabel bis 3x1,5 qmm
komplett betriebsfertig installieren
Menge: 1,000 St

### Titel 03 Radwegebau Wittstock bis Zaatzke, außerorts (2227 m)

#### Bereich 03.01 Erdarbeiten

**03.01.10 Vegetationsdecke bearbeiten**
StL-Nr. 24106103
Vegetationsdecke vor Oberbodenabtrag mindestens 15 cm
tief bearbeiten und so zerkleinern, dass keine Stücke
über 0,05 m2 verbleiben.
Menge: 10000,000 m2

**03.01.20 Oberboden abtragen und andecken Homogenb 2 Dicke 30cm alle Flächen Andeck. ü.15-25cm Abrechnung Abtrag**
StL-Nr. 2410611390910301
Oberboden ggf. einschließlich Vegetationsdecke abtragen
und profilgerecht wieder andecken einschließlich erforderlicher Zwischenlagerung auf Flächen nach Wahl des
AN. Beschreibung der Homogenbereiche nach Unterlagen
des AG.
Homogenbereich '2'
Dicke '30 cm'
Andeckung auf Böschungen, Seitenstreifen, Trennstreifen, Verkehrsinseln.
Dicke der Andeckung über 15 bis 25 cm.
Abrechnung nach Abtragsprofilen.
Menge: 550,000 m3

**03.01.30 Oberboden abtragen Homogenb 2 Dicke 30cm Oberb.Verw. AN Abrechnung Abtrag**
StL-Nr. 24106120909101
Oberboden ggf. einschließlich Vegetationsdecke abtragen. Homogenbereiche nach Unterlagen des AG.
Homogenbereich '2'
Dicke '30 cm'
Oberboden nach Wahl des AN verwerten.
Abrechnung nach Abtragsprofilen.
Menge: 2550,000 m3

**03.01.40 Oberboden liefern und profilgerecht andecken 10 cm**
Oberboden liefern und profilgerecht andecken
und standfest verdichten,
Oberboden aus Fertiggemisch,
Andeckung auf Böschungen, Seitenstreifen, Trennstreifen, Mulden u.ä.
Einbau 3 cm unter Fahrbahnrand/OK Bordeinfassung
Dicke der Andeckung im verdichteten Zustand 10 cm,
Körnung 0/4 mit max. 5 Gew.-v.H. Überkorn 8/32
Kornverteilung analog DIN 18035, Teil 4, Bild 2
Kornform gedrungen und kantig, Kornoberfläche möglichst
rauh,
Der Oberboden darf keine pflanzenschädlichen Bestandteile enthalten,
Anteil an organischer Substanz min. 1 Gew.-v.H. und
max. 3 Gew.-v.H.
einschl. Nährstoffversorgung
- min. 8 g N/m2
- min. 8 g P2O5/m2
- min. 12 g K2O/m2
- min. 2 g Mg/m2
- Spurennährstoffe.
Einschl. Einarbeitung der Nährstoffe in die
Oberbodenschicht 5 cm tief.
Nachweis der Eignung durch Eignungsprüfung
analog DIN 18035 Teil 4 an einem Laborgemisch,
Eignungsprüfung ist vor Einbau des Oberbodens dem
AG vorzulegen,
Wasserschluckwert kf größer/gleich 1,0 mm/min .
Ausführung/Einbau analog DIN 18035 Teil 4
Verzahnung ca. 5 cm tief mit dem Baugrund ist
sicherzustellen.
Menge: 100,000 m2

**03.01.50 Boden bzw. Fels lös. u. wiederverw. Homogenb 3 Felsvert.B. verf. Boden a. Zw.verd. Planum gesondert Abrechng. Auftrag**
StL-Nr. 24106210901421
Boden bzw. Fels aus Abtragsbereichen profilgerecht
lösen und wiederverwenden, einschließlich ggf. erforderlicher Wasserzugabe. Beschreibung der Homogenbereiche nach Unterlagen des AG. Die Herstellung von Mulden
und Gräben wird gesondert vergütet.
Homogenbereich '3'
Örtliche Vertiefungen im Planum, die beim Felsabtrag
entstehen, mit geeignetem, nicht frostempfindlichem Bo-
den verfüllen.
Boden bzw. Fels fördern und außerhalb der Baustelle auf
Zwischenlager nach Unterlagen des AG einbauen und verdichten.
Das Herstellen des Planums wird gesondert vergütet.
Abrechnung nach Abtragsprofilen.
Menge: 400,000 m3

**03.01.60 Schicht ohne Bindemittel aufnehmen STS+DoB Dicke ü.20-30cm ländl. Weg Mat.kl. BM-0* Bstoff i. einb.**
StL-Nr. 24112006657202
Schicht ohne Bindemittel aufnehmen.
Schichten aus Baustoffgemischen für Schottertragschichten und für Deckschichten ohne Bindemittel.
Dicke über 20 bis 30 cm.
Fläche = ländlicher Weg.
Materialklasse nach EBV = BM-0*.
Baustoffgemisch nach Unterlagen des AG innerhalb der
Bau stelle fördern, einbauen und verdichten.
Menge: 100,000 m2

**03.01.70 Baustoff liefern und einbauen grobk. Boden Auftragsbereich Planum nicht ges. Abrechng. Auftrag**
StL-Nr. 24106243901101
Geeigneten Baustoff liefern, in Auftragsbereichen profilgerecht einbauen und verdichten.
Baustoff 'grobkörniger Boden'
Einbaustelle = Auftragsbereich nach Unterlagen des AG.
Das Herstellen des Planums wird nicht gesondert
vergütet.
Abrechnung nach Auftragsprofilen.
Menge: 1600,000 m3

**03.01.80 Boden für Leitungsgraben (Kanal DN 300) ausheben Tiefe bis 1,75 m**
Boden für Leitungsgraben (Kanal) einschließlich
Schachtbaugruben ausheben.
Straßenaufbruch wird gesondert vergütet.
Abgerechnet wird nach der Länge des Leitungsgrabens,
gemessen in der Achse der Leitung.
Die Schachtbaugruben werden in der Achse der Leitung
durchgemessen.
Der Mehraushub für Schachtbaugruben wird nicht
gesondert vergütet.
Der Mehraushub für seitliche liegende Abstürze von
Anschlussleitungen wird nicht gesondert vergütet.
Homogenbereich 3 (in Bereichen ohne Oberbodenauflage),
Grabentiefe bis 1,75 m,
Breite der Grabensohle für Rohr-DN 300.
Mit einzukalkulieren sind Behinderungen durch querende
Kabel und Leitungen.
Leitungsgraben mit geböschten Grabenwänden.
Wasserhaltung wird gesondert vergütet.
Einschl. fachgerechter Herstellung und Verdichtung
des Planums im Rohrgraben.
Aushub, soweit zum Verfüllen geeignet, auf Lagerplatz
des AN zwischenlagern, einschl. aller erforderlichen
Transport- und Ladearbeiten für Hin- und Rücktransport,
und nach Verlegen der Leitung in Graben einschl.
Leitungszone einbauen und verdichten nach dem Merkblatt
für die Verfüllung von Leitungsgräben und der ZTV-A-StB
in der jeweils gültigen Fassung.
Verdrängten Boden in Eigentum des AN übernehmen, von
der Baustelle entfernen und einer Wiederverwertung
zuführen.
Boden mit Einstufung Z0 nach LAGA M 20-TR Boden und
BM-FO* nach EBV.
Verwertungsnachweis 1-fach beim AG vorlegen.
Zum Verfüllen nicht geeigneten Aushub in Eigentum des
AN übernehmen und von der Baustelle entfernen sowie
fehlenden Verfüllboden liefern, einbauen und verdichten
wird gesondert vergütet.
Menge: 10,000 m

**03.01.90 Bodenaustausch in Rohrgräben und Schachtbaugruben**
Bodenaustausch
in Rohrgräben und Schachtbaugruben einschl. Leitungszone.
Zum Verfüllen nicht geeigneten Aushub in Eigentum
des AN übernehmen, von der Baustelle entfernen
und einer Wiederverwertung zuführen.
Gleiche Menge Verfüllboden liefern, profilgerecht
einbauen und verdichten nach dem Merkblatt für die
Verfüllung von Leitungsgräben und der ZTV-A-StB in
der jeweils gültigen Fassung.
Material = nicht bindiger, verdichtungsfähiger,
frostsicherer Füllboden aus Sand bzw.
Kies-Sand-Gemisch gemäß DIN EN 1610.
Füllboden mit Verdichtbarkeitsklasse V1 nach ZTV A-StB
Einbau in Rohrgräben und Schachtbaugruben bis 1,75 m
Tiefe.
Abgerechnet wird der Boden im verdichteten Zustand.
Menge: 5,000 m3

**03.01.100 Baustoff lief.,in Leitungsgr. einb. gemkörn. Boden Tiefe >1,25-1,75m Rohr DN 300 oberh.Leitungsz.**
StL-Nr. 24108238222010
Baustoff nach Unterlagen des AG liefern, in Leitungsgraben einschließlich Schachtbaugruben einbauen und
verdichten. Einbaudokumentation nach Unterlagen des AG
übergeben.
Baustoff = gemischtkörniger Boden.
Grabentiefe über 1,25 bis 1,75 m.
Breite der Grabensohle für Rohr DN 300.
Baustoff nach Verlegen der Leitung in Graben oberhalb
der Leitungszone und in Baugruben einbauen und verdichten.
Menge: 1,000 m3

**03.01.110 Aush.Laden Hand Zulage**
Ausheben und Laden von Hand
als Zulage zur Bodenbewegung.
zur Freilegung von Kabeln und Leitungen
von Versorgungsträgern,
von Baumwurzeln
und zur Bodenbewegung an schwer zugänglichen Stellen.
Menge: 50,000 m3

**03.01.120 Suchgraben herstellen, Homogenbereich 3, Tiefe bis 1,25 m Aufbruch gesond. Boden einb.u.v.**
Suchgraben nach Unterlagen des AG herstellen. Aushub
zur Wiederverwendung seitlich lagern. Abgerechnet wird
nach Abtragsprofilen.
Homogenbereich 3
Grabentiefe bis 1,25 m.
Aufgrabung dokumentieren und aufgefundene Medien höhenmäßig einmessen.
Straßenaufbruch wird gesondert vergütet.
Gelagerten Boden einbauen und verdichten.
Menge: 25,000 m3

**03.01.130 Mulde herstellen eingeb.verd. Bod. Einschnitt Breite 1,50 m Tiefe ü. 0,2-0,3m Boden Verwert. AN**
StL-Nr. 1810651212110100
Mulde nach Unterlagen des AG herstellen.
In eingebautem und verdichtetem Boden.
Mulde im Einschnitt.
Muldenbreite = 1,50 m.
Tiefe über 0,20 bis 0,30 m.
Boden bzw. Fels der Verwertung nach Wahl des AN zuführen.
Menge: 850,000 m

**03.01.140 Planum herstellen in Leitungsgräben Abweichung +-2 cm EV2 mind. 45 MN/m2**
Planum herstellen
in Leitungsgräben.
Max. Abweichung von der Sollhöhe +2/-2 cm.
Verformungsmodul EV2 mind. 45 MN/m2
Verdichtungsverhältnis EV2/EV1 < 2,5
Verdichtungsgrad DPr mind. 100 %
Das eventuelle Wässern des anstehenden Bodens
wird nicht gesondert vergütet und ist mit
einzukalkulieren.
Menge: 9300,000 m2

**03.01.150 Planum herstellen für Straßen und Wege Abweichung +-2 cm EV2 mind. 45 MN/m2**
Planum herstellen
für Straßen- und Wege.
Max. Abweichung von der Sollhöhe +2/-2 cm.
Verformungsmodul EV2 mind. 45 MN/m2
Verdichtungsverhältnis EV2/EV1 < 2,5
Verdichtungsgrad DPr mind. 100 %
Das eventuelle Wässern des anstehenden Bodens
wird nicht gesondert vergütet und ist mit
einzukalkulieren.
Menge: 15,000 m2

**03.01.160 Hindernisse ueber 0,25 m3 Rauminhalt je Hinderniss, lösen und ablegen**
Hindernisse ueber 0,25 m3 Rauminhalt je Hinderniss
im Baustellenbereich loesen und laden.
Findlinge, Steine, Betonreste.
Hindernisse sind in den Abtragsstrecken eingelagert.
Rauminhalt ueber 0,25 bis 0,50 m3.
Freilegen. Nachdem das Hindernis entfernt wurde
verfuellen und verdichten. Grobkörnigen Boden vom AN
liefern.
Hindernisse im Seitenraum des Baufeldes auf Haufwerk kippsicher ablegen.
Als Zulage zu den Bodenpositionen.
Menge: 5,000 St

#### Bereich 03.02 Wasserhaltung

**03.02.10 Fangedamm als Erddamm herst. Boden innerhalb Innerh.einb.verd.**
StL-Nr. 1110931319
Fangedamm als Erddamm herstellen, vorhalten, unterhalten und beseitigen. Hydraulische und bautechnische Erfordernisse nach Unterlagen des AG.
Abgerechnet wird nach Auftragsprofilen.
Boden innerhalb der Baustelle gewinnen.
Boden nach Abschluss der Wasserhaltung 'innerhalb der Baustelle einbauen und verdichten.
 Zur Rückhaltung des Grabenwassers
aus den Durchlassbaugruben.'
Menge: 20,000 m3

**03.02.20 Einfache Pumpenanlage einrichten, Gewässerumleitung, FD bis 50 m3/h Höhe bis 5,0 m Schlauchleitung Vorflut 20-50 m Sumpf verfüllen**
Einfache Pumpenanlage für offene Wasserhaltung zur Umleitung eines Grabens sowie
zum Ableiten des geförderten Wassers einrichten. Pumpensumpf nach Wahl des AN herstellen. Der Einsatz umfasst das betriebsbereite Aufbauen im Baufeld, das Abbauen sowie das Herstellen und Beseitigen
der Ableitung zum Vorfluter nach Unterlagen des AG.
Vorhalten und Betreiben werden gesondert vergütet.
Umleitung/ Überpumpbetrieb für vorhandenen Graben.
Förderdurchfluss bis 50 m3/h.
Förderhöhe bis 5,00 m.
Ableitung mittels Schlauchleitung herstellen.
Einsatz einer 6 m langen Schlauchbrücke zur Querung der Fahrbahn,
Entfernung zum Vorfluter 20 bis 50 m.
Pumpensumpf verfüllen.
Menge: 1,000 St

**03.02.30 Einfache Pumpenanlage vorhalten, Gewässerumleitung, Schlauchleitung**
Einfache Pumpenanlage für offene Wasserhaltung einschließlich Pumpensumpf und Ableitung zum Vorfluter
betriebsbereit vorhalten.
Abgerechnet wird nach Kalendertagen.
Wasserhaltung für Gewässerumleitung
Ableitung mittels Schlauchleitung.
Menge: 5,000 d

**03.02.40 Einfache Pumpenanlage betreiben, Gewässerumleitung, Schlauchleitung**
Einfache Pumpenanlage für offene Wasserhaltung betreiben.
Abgerechnet wird nach Betriebsstunde.
Baugrube Baugrube für Rohrdurchlass
Ableitung mittels Schlauchleitung.
Menge: 25,000 h

#### Bereich 03.03 Aufbrucharbeiten

**03.03.10 Asphaltbefestigung aufnehmen Fahrbahn mit SoB Dicke ü. 18-24 cm Dicke ü. 20-30 cm Tiefe ü. 20-30 cm Aufbr. Verw. AN**
StL-Nr. 2311302811533003
Asphaltbefestigung aufbrechen und aufnehmen.
Fläche = Fahrbahn.
Einschließlich Unterlage = Schicht ohne Bindemittel.
Dicke der Asphaltbefestigung über 18 cm bis 24 cm.
Dicke der gebundenen Befestigung über 20 bis 30 cm.
Gesamtaufbruchtiefe über 20 bis 30 cm.
Aufbruchgut nach Wahl des AN verwerten.
Menge: 35,000 m2

**03.03.20 Asphaltbefestigung trennen Anb.längs m. Rand schneiden Dicke ü. 18-24 cm**
StL-Nr. 231130384105
Asphaltbefestigung geradlinig trennen.
im Anbaubereich längs zur Fahrbahnachse einschließlich
Abtragen des Randkeiles.
Trennen durch Schneiden.
Dicke der Asphaltbefestigung über 18 bis 24 cm.
Menge: 205,000 m

**03.03.30 Betondecke aufnehmen Zufahrten, auf Unterl. ToB m.einf.Bewehrung Fugenfüllstoffe Tiefe ü. 15-20 cm Bet. Verw. zuf.**
StL-Nr. 1881400299431202
Betondecke aufnehmen. Dicke der Betondecke nach Unterlagen des AG.
Fläche 'in Zufahrten'
Befestigung 'Spurplatten, Platten, Ortbeton'
Auf Unterlage = Tragschicht ohne Bindemittel.
Decke mit einfacher Bewehrung, Dübeln und Ankern.
Einschließlich vorhandener Fugenfüllstoffe.
Gesamtausbautiefe über 15 bis 20 cm.
Ausbaustoffe der Verwertung nach Wahl des AN zuführen.
Angaben zu den umweltrelevanten Merkmalen nach Unterlagen des AG.
Menge: 50,000 m2

**03.03.40 Betondecke schneiden einfache Bew. Dicke ü. 15-20 cm Oberfl. reinigen**
StL-Nr. 231140102201
Betondecke schneiden.
Mit einfacher Bewehrung, in voller Tiefe senkrecht und
geradlinig schneiden.
Dicke der Betondecke über 15 bis 20 cm.
Oberfläche reinigen.
Menge: 7,000 m

**03.03.50 Entwässerungsrohrleitung abbrechen DN/ID 300 Beton-Rohr Bettung abbrechen Tiefe bis 1,25 m Ausb. verwerten**
StL-Nr. 24110305911101
Entwässerungsrohrleitung abbrechen. Entwässerungsrohrleitung liegt bis Oberkante Rohr frei. Erdarbeiten in
der verbliebenen Leitungszone ausführen. Offene Wasserhaltung bis zu einer Pumpenleistung von 10 m3 Fördermenge und 5,00 m Förderhöhe je Stunde und Haltung ausführen. Das Ausbauen von Schächten wird gesondert vergütet.
Rohr DN/ID '300'
Rohr aus Beton.
Bettung aus Beton bis 20 cm Dicke abbrechen.
Fließsohlentiefe bis 1,25 m.
Ausbaustoffe nach Wahl des AN verwerten.
Menge: 2,000 m

**03.03.60 Verkehrszeichen versetzen Größe bis 1,1 m2**
Verkehrsschild ggf. mit Aufstellvorrichtung abbauen
und versetzt wieder aufbauen,
Schildgröße bis 1,1 m2.
Aufstellvorrichtung = Rohrpfosten, DU bis 76,1 mm abbauen.
Fundament entfernen.
Schild neben der Fahrbahn.
Wieder verwendbare Stoffe säubern, fördern und nach Un-
terlagen des AG lagern. Restliches Abbruchgut der Verwertung nach Wahl des AN zuführen.
Fundamentlöcher mit Boden aus dem Baubereich flächenhaft verfüllen und verdichten.
Verkehrszeichen auf Lagerplatz des AN zwischenlagern
einschl. aller Transport- und Ladearbeiten,
Betonfundament aus Beton C 12/15 in den erforderlichen
Abmaßen am neuen Standort wieder herstellen,
alle erforderlichen Materialien liefern,
erforderliche Erdarbeiten durchführen,
überschüssigen Boden seitlich planieren.
Menge: 2,000 St

#### Bereich 03.04 Trag- und Deckschichten

**03.04.10 Decksch.o.Bindem. Beton-RC 20 cm einschl. Rückbau der provisorischen Befestigung, Material bleibt Eigentum des AN**
Deckschicht ohne Bindemittel aus Recycling-Baustoffen
nach ZTV SoB-StB und DIN 18315 jeweils in der aktuellen
Fassung
in provisorischen Überfahrten (Grundstückszufahrten,
zeitweiligen Straßenverkehrsflächen etc.), provisorischen Parkflächen und Müllsammelstellen.
aus Schotter-Splitt-Sand-Gemisch,
Körnung 0/45,
Schichtdicke 20 cm,
einschl. Rückbau der provisorischen Befestigung,
Material bleibt Eigentum des AN .
Menge: 150,000 m2

**03.04.20 Schicht aus Schotterrasen herst. Anpassungsflächen, 30cm, natürl. Gstk.. 0/45 Oberboden liefern 85:15 100MPa**
Schicht aus Schotterrasen (Baustoffgemisch aus grober
Gesteinskörnung und Oberboden) herstellen.
Einbau in Anpassungsbereichen an Wald- und Feldwegen
Einbaudicke 30cm
Grobe Gesteinskörnung aus natürlichen Gesteinskörnungen.
Grobe Gesteinskörnung 0/45
Oberboden liefern.
Oberboden mit grober Gesteinskörnung mischen. Mi-
schungsverhältnis grobe Gesteinskörnung zu Oberboden 85
zu 15.
Verformungsmodul EV2 120 MPa
Menge: 125,000 m2

**03.04.30 Frostschutzschicht herstellen Bk. 1,0 0/32 DPr 103+EV2 120 Dicke 21 cm ohne RC+ind.Gstk. Abrechng. Auftrag**
Frostschutzschicht aus Baustoffgemisch für
Frostschutzschichten nach ZTV SoB-StB und DIN 18315
jeweils in der aktuellen Fassung herstellen.
In Verkehrsflächen der Belastungsklasse 1,0.
- Wirtschaftszufahrten (unter Asphalt) -
Baustoffgemisch 0/32.
Material = Kies-Sand-Gemisch nach ZTV SoB-StB in der
aktuellen Fassung mit Zugabe von mindestens
40 M.v.H gebrochenen Mineralstoffen bei der
Körnung > 2mm
Feinanteil < 0,063 mm im eingebauten Zustand
höchstens 7 M.v.H.
Verdichtungsgrad DPr mindestens 103 v.H. und
Verformungsmodul EV2 auf der Oberfläche mindestens
120 MPa.
Einbaudicke: 21 cm.
Baustoffgemisch enthält nur natürliche Mineralstoffe
ohne RC-Baustoffe und industriell hergestellte
Gesteinskörnungen.
Abgerechnet wird nach Auftragsprofilen.
Menge: 60,000 m3

**03.04.40 Frostschutzschicht herstellen Rad-/ und Gehwege Bk. 1,0 0/32 DPr 103+EV2 120 Dicke 21 cm ohne RC+ind.Gstk. Abrechng. Auftrag**
Frostschutzschicht aus Baustoffgemisch für
Frostschutzschichten nach ZTV SoB-StB und DIN 18315
jeweils in der aktuellen Fassung herstellen.
In Verkehrsflächen der Belastungsklasse 1,0.
- RAd- und Gehwege (unter Asphalt) -
Baustoffgemisch 0/32.
Material = Kies-Sand-Gemisch nach ZTV SoB-StB in der
aktuellen Fassung mit Zugabe von mindestens
40 M.v.H gebrochenen Mineralstoffen bei der
Körnung > 2mm
Feinanteil < 0,063 mm im eingebauten Zustand
höchstens 7 M.v.H.
Einbaudicke: 14 cm.
Baustoffgemisch enthält nur natürliche Mineralstoffe
ohne RC-Baustoffe und industriell hergestellte
Gesteinskörnungen.
Abgerechnet wird nach Auftragsprofilen.
Menge: 1200,000 m3

**03.04.50 Schottertragschicht herstellen Bk1,0 bis Bk100 0/45 150 MPa 15 cm**
Schottertragschicht herstellen.
In Verkehrsflächen der Belastungsklassen Bk1,0 bis
Bk100.
Baustoffgemisch 0/45.
Verdichtungsgrad/Verformungsmodul :
- Verdichtungsgrad DPr mindestens 103 v.H.,
- Verformungsmodul EV2 auf der Oberfläche mindestens
150 MPa
Mineralstoffe = RC--Baustoffe,
Schottertragschicht nach ZTV SoB-StB und DIN 18315
jeweils in der aktuellen Fassung herstellen.
Einbau unter Asphaltflächen.
Einbaudicke 15 cm
Menge: 250,000 m2

**03.04.60 Schottertragschicht herstellen Rad- und Gehwege 0/45 RC 80 MPa Dicke 15 cm**
Schottertragschicht herstellen.
In Verkehrsflächen für Rad- und Gehwege.
Baustoffgemisch 0/45.
Verdichtungsgrad/Verformungsmodul
- Verdichtungsgrad DPr mindestens 103 v.H.,
- Verformungsmodul EV2 auf der Oberfläche mindestens
  80 MPa
Mineralstoffe = RC-Baustoffe,
Schottertragschicht nach ZTV SoB-StB und DIN 18315
jeweils in der aktuellen Fassung herstellen.
Einbau unter Asphaltflächen.
Einbaudicke 15 cm
Menge: 7000,000 m2

**03.04.70 Asphalttragsch. aus AC 22 T N herst Bk0,3 bis Bk1,8 Dicke 10 cm 70/100 m. thermo**
StL-Nr. 16113149141002
Asphalttragschicht aus Asphalttragschichtmischgut
AC 22 T N herstellen.
In Verkehrsflächen der Belastungsklassen Bk 0,3 bis
Bk 1,8.
Einbaudicke = 10 cm.
Bindemittel = 70/100.
Anlieferung des Asphaltmischguts in thermoisolierten
Transportbehältern.
Menge: 220,000 m2

**03.04.80 Asphalttragschicht AC 22 T N von Hand herstellen**
Asphalttragschicht AC 22 T N von Hand herstellen
als Zulage zur vorbeschriebenen Position.
Menge: 220,000 m2

**03.04.90 Asphalttragsch. aus AC 22 T N herst Rad- und Gehwege Dicke 8 cm 70/100 m. thermo**
StL-Nr. 16113149251002
Asphalttragschicht aus Asphalttragschichtmischgut
AC 22 T N herstellen.
In Verkehrsflächen für Rad- und Gehwege.
Einbaudicke = 8 cm.
Bindemittel = 70/100.
Anlieferung des Asphaltmischguts in thermoisolierten
Transportbehältern.
Menge: 5880,000 m2

**03.04.100 Asphalttragschicht AC 22 T N von Hand herstellen**
Asphalttragschicht AC 22 T N von Hand herstellen
als Zulage zur vorbeschriebenen Position.
Menge: 300,000 m2

**03.04.110 Unterlage reinigen Asphaltbef. Zus. Flächen**
Unterlage reinigen. Anfallendes Kehrgut der Verwertung
nach Wahl des AN zuführen.
Unterlage = Asphaltbefestigung.
Zusammenhängende Teilflächen.
Reinigungsgerät nach Wahl des AN,
geeignet für die Reinigung einer über einen längeren
Zeitraum befahrenen Asphalttragschicht.
Bei einer direkt aufeinanderfolgenden Herstellung von
Asphalttragschicht und Asphaltdeckschicht
ohne zwischenzeitliche Befahrung erfolgt keine
Vergütung.
Ausführung der Arbeiten unter Beachtung der
ZTV Asphalt-StB und der ZTV BEA-StB in der jeweils
gültigen Fassung.
Menge: 6100,000 m2

**03.04.120 Bitumenemulsion aufsprühen Bk0,3 bis Bk1,8 Asphalt frisch C60BP4-S Menge 300 g/m2 Vor ADS**
StL-Nr. 16113064210133
Bitumenemulsion zur Herstellung des Schichtenverbundes
aufsprühen.
Auf Verkehrsflächen der Belastungsklassen Bk0,3 bis
Bk1,8.
Unterlage = Asphaltbefestigung, frisch.
Bindemittel = C60BP4-S.
Bindemittelmenge = 300 g/m2.
Vor Einbau Asphaltdeckschicht.
Menge: 220,000 m2

**03.04.130 Bitumenemulsion aufsprühen Radu. Gehwege Asphalt frisch C60BP4-S Menge 250 g/m2 Vor ADS**
StL-Nr. 16113064310123
Bitumenemulsion zur Herstellung des Schichtenverbundes
aufsprühen.
Auf Verkehrsflächen für Rad- und Gehwege.
Unterlage = Asphaltbefestigung, frisch.
Bindemittel = C60BP4-S.
Bindemittelmenge = 250 g/m2.
Vor Einbau Asphaltdeckschicht.
Menge: 5880,000 m2

**03.04.140 Asphaltdecksch. aus AC 8 D N herst., Bk0,3 und Bk1,0 Dicke 4 cm 70/100**
StL-Nr. 1611334991199095
Asphaltdeckschicht aus Asphaltbeton für Asphaltdeckschichten AC 8 D N herstellen.
In Verkehrsflächen 'in Bk 0,3 bis Bk1,0'
Einbaudicke = 4 cm.
Bindemittel = 70/100.
Grobe Gesteinskörnung 'mit natürlichem
Gestein d > 1 mm > 35 %'
Grobe Gesteinskörnung = Kategorie PSV '53'
Art der Zusammensetzung 'Edelbrechsand, Füller'
Seitliche Abböschungen mit Neigung 2 zu 1 herstellen
Menge: 210,000 m2

**03.04.150 Asphaltbetondeckschicht AC 8 D N von Hand herstellen**
Asphaltbeton AC 8 D N von Hand herstellen
als Zulage zur vorbeschriebenen Position.
Menge: 210,000 m2

**03.04.160 Asphaltdecksch. aus AC 8 D N herst. Rad-- und Gehwege, Bk0,3 und Bk1,0 Dicke 3 cm 70/100**
StL-Nr. 1611334993199092
Asphaltdeckschicht aus Asphaltbeton für Asphaltdeckschichten AC 8 D N herstellen.
In Verkehrsflächen 'für Rad- und Gehwege'
Einbaudicke = 3 cm.
Bindemittel = 70/100.
Grobe Gesteinskörnung 'mit natürlichem
Gestein d > 1 mm > 35 %'
Grobe Gesteinskörnung = Kategorie PSV '53'
Art der Zusammensetzung 'Edelbrechsand, Füller'
Anlieferung des Asphaltmischguts in thermoisolierten
Transportbehältern.
Menge: 5800,000 m2

**03.04.170 Asphaltbetondeckschicht AC 8 D N von Hand herstellen**
Asphaltbeton AC 8 D N von Hand herstellen
als Zulage zur vorbeschriebenen Position.
Menge: 300,000 m2

**03.04.180 Randabdichtung herstellen 70/100**
Flankenfläche des hochliegenden Randes der Asphaltschichten abdichten durch heiß aufzubringendes Bindemittel. Auftragsmenge von mindestens 40 g/m
je cm Schichtdicke.
In Verwindungsbereichen werden beide Ränder
abgedichtet.
Bindemittel = 70/100.
Das Aufbringen des Bindemittels muß so rechtzeitig
erfolgen, daß die Ränder noch frei von Verschmutzungen
sind.
Das Abdichten der Flankenflächen darf nur bei bündiger
Ausführung für mehrere Asphaltschichten gemeinsam
erfolgen, wenn der Einbau der Asphaltschichten
unmittelbar nachfolgend vorgenommen wird und/oder
eine Verschmutzung bis zum Weiterbau ausgeschlossen
werden kann.
Kann dies nicht gewährleistet werden, wird
schichtenweise abgedichtet. Dann ist die angrenzende
(horizontale) Oberfläche der jeweiligen Schicht
ca. 10 cm breit mit einer Bindemittelmenge von
mindestens 150 g/m Einbaulänge in die Abichtung
einzubeziehen.
Dicke der abzudichtenden Asphaltbefestigung : 12 cm.
Ausführung der Arbeiten gemäß ZTV Asphalt-StB und dem
Merkblatt für Schichtenverbund, Nähte, Anschlüsse und
Randausbildung in Verkehrsflächen aus Asphalt (M SNAR)
in der jeweils aktuellen Fassung.
Menge: 4460,000 m

**03.04.190 Bankett profilgerecht herstellen Vegetationstr. Einschichtig Breite 0,5m Dicke 10cm, 12 tief+ 6 hoch 3cm tief**
Bankett profilgerecht herstellen. Erschwernisse durch
Einbauten, Schächte und Straßenabläufe werden gesondert
vergütet.
Baustoff = Schotterrasen als Gemisch aus grober
Gesteinskörnung 2/45, Kategorie C 90/3 und Oberboden,
Mischungsverhältnis 85:15.
Einbau einschichtig.
Breite 0,50m
Schichtdicke 10cm.
Querneigung 12 v.H. am tiefliegenden und 6 v.H. am
hochliegenden Fahrbahnrand.
Einbau 3 cm tiefer als Fahrbahnrand.
Verdichtungsgrad DPR mindestens 97 v. H.
Menge: 4260,000 m

**03.04.200 Anschluss a. Fuge m. Fugenm. herst. Längs-/Querfuge Deckschicht Tiefe 30 mm Breite 10 mm Fugenmasse N 2**
StL-Nr. 16113913312101
Anschluss als Fuge mit Fugenmasse herstellen.
Längs- und Querfuge.
In der Asphaltdeckschicht ausbilden.
Fugenspalttiefe = 30 mm.
Fugenspaltbreite = 10 mm.
Mit heiß verarbeitbarer Fugenmasse Typ N 2, einschließlich zugehörigem und zuvor aufgetragenem Voranstrichmittel.
Menge: 190,000 m

**03.04.210 Anschluss a. Fuge m. Fugenm. herst., Borde, Rinnen, Einbauten, Deckschicht Tiefe 30 mm Breite 10 mm Fugenmasse N 2**
StL-Nr. 16113913912101
Anschluss als Fuge mit Fugenmasse herstellen.
Fuge 'vor Borden, Rinnen und anderen Einbauten.'
In der Asphaltdeckschicht ausbilden.
Fugenspalttiefe = 30 mm.
Fugenspaltbreite = 10 mm.
Mit heiß verarbeitbarer Fugenmasse Typ N 2, einschließlich zugehörigem und zuvor aufgetragenem Voranstrichmittel.
Menge: 67,000 m

**03.04.220 Schottertragschicht herstellen Gründung RW-Kanal 0/45 Dicke 30 cm ohne RC+ind.Gstk. DPr min. 103 EV2 entspr. örtl. Möglichkeiten**
Schottertragschicht aus Baustoffgemisch für
Schottertragschichten nach ZTV SoB-StB und DIN 18315
jeweils in der aktuellen Fassung herstellen.
In Gründung für Regenwasserkanal
unter dem Kies-Sand-Auflager.
Baustoffgemisch 0/45.
Verdichtungsgrad/Verformungsmodul :
- Verdichtungsgrad DPr mindestens 103 v.H.,
- Verformungsmodul EV2 entsprechend den örtlichen
Möglichkeiten.
Mineralstoffe = gebrochene Mineralstoffe,
Einbaudicke 30 cm.
Baustoffgemisch ohne RC-Baustoffe und industriell
hergestellte Gesteinskörnungen.
Menge: 12,000 m2

**03.04.230 Umpflasterung von Einbauten in unbefestigten Flächen herstellen. Naturstein, Großformat, Betonfundament, Pflaster d. AG**
Umpflasterung von Einbauten in unbefestigten Flächen
herstellen.
In Böschung mit Neigung 1:2.
Einpflasterung von Böschungsstücken DN300.
Größe der Pflastersteine aus Naturstein = 160/160/160
mm.
Pflastersteine des AG.
Steine vom Lagerplatz des AG holen. Einschließlich laden.
Transportentfernung ca. 10km.
Fundament und Rückenstütze aus Beton C 20/25. Fundament
20 cm dick. Rückenstützen 15 cm breit herstellen. Die
Rückenstütze bis zur halben Steinhöhe hochziehen.
Fugen mit Fertigzementmörtel vergießen. Druckfestigkeit
am Würfel mindestens 50 N/mm2, Ausbreitmaßklasse F5.
Menge: 3,000 m²

#### Bereich 03.05 Borde, Rinnen, Stützwände

**03.05.10 Bordsteine aus Beton setzen BSt. HB 150x300 Dichtstreifen Gerader Stein bis 10 cm unt.OK C20/25, 20cm dick**
StL-Nr. 1811531003019119
Bordsteine aus Beton setzen.
Bordstein HB 150 x 300.
Einlegen von Dichtstreifen je Bordsteinstoß.
Bordstein 'an Pflasterrinne oder Asphaltfahrbahn.'
Gerader Stein.
Rückenstütze bis 10 cm unter Oberkante Bordstein.
Fundamentbeton 'C20/25, 20cm dick,
Rückenstütze 15cm Breit'
Menge: 60,000 m

**03.05.20 Bordsteine aus Beton setzen BSt. RB 150x220 Dichtstreifen geraderStein, R2cm, bis 10 cm unt.OK ... Fr**
StL-Nr. 1811531010010919
Bordsteine aus Beton setzen.
Bordstein RB 150 x 220.
Einlegen von Dichtstreifen je Bordsteinstoß.
Bordstein 'gerade,
Rundungsradius 3cm'
Rückenstütze bis 10 cm unter Oberkante Bordstein.
Fundamentbeton 'C20/25, 20cm dick,
Rückenstütze 15cm Breit'
Menge: 7,000 m

**03.05.30 Bordsteine aus Beton setzen BSt. HB 150x300 Dichtstreifen Ü-Stein HB/RB bis 10 cm unt.OK**
StL-Nr. 1811531003010919
Bordsteine aus Beton setzen.
Bordstein HB 150 x 300.
Einlegen von Dichtstreifen je Bordsteinstoß.
Bordstein 'Übergangsstein Hochbord/Rundbord,
Rundungsradius RB 2cm'
Rückenstütze bis 10 cm unter Oberkante Bordstein.
Fundamentbeton 'C20/25, 20cm dick,
Rückenstütze 15cm Breit'
Menge: 8,000 m

**03.05.40 Bordsteine aus Beton setzen BSt. HB 150x300 Dichtstreifen Absenkstein, bis 10 cm unt.OK**
StL-Nr. 1811531003010919
Bordsteine aus Beton setzen.
Bordstein HB 150 x 300.
Einlegen von Dichtstreifen je Bordsteinstoß.
Bordstein 'Absenkstein.'
Rückenstütze bis 10 cm unter Oberkante Bordstein.
Fundamentbeton 'C20/25, 20cm dick,
Rückenstütze 15cm Breit'
Menge: 8,000 m

**03.05.50 Bordsteine trennen 18/30-15/22 BSt. schneiden, quer/Gehrung**
StL-Nr. 181153251199
Bordsteine auf Passmaß trennen.
Bordstein aus Beton, ca. 18/30 bis 15/22 cm.
Bordstein trennen durch Schneiden.
Bordstein 'quer oder auf Gehrung trennen.'
Menge: 8,000 St

**03.05.70 Streifen aus Betonpfl.st. herst. vor Bordsteinen St.160/160/140 o.F., o. Vorsatz. 1-zeilig bis 10 cm unt.OK F-Beton 12 MPa Fuge Zementschlämme**
StL-Nr. 2311540621311190
Streifen aus Pflastersteinen aus Beton herstellen.
Oberfläche der Pflastersteine nach Unterlagen des AG.
Mehrzeiliger Streifen ist mit beidseitigen Schnurkanten
herzustellen.
Streifen als Randeinfassung vor Bordsteinen.
Format für Rastermaß des Pflastersteins = 160/160/140
mm.
Ohne Fase, ohne Vorsatzbeton.
Breite 1-zeilig.
Rückenstütze bis 10 cm unter Oberkante Streifen. Beton
mit einer Druckfestigkeit (Einzelwert) am Bohrkern von
mind. 12 MPa.
Fundamentbeton mit einer Druckfestigkeit (Einzelwert)
am Bohrkern von mind. 12 MPa.
Fuge 'mit Zementschlämme, mit mindestens 300 kg/m3 Ze-
mentanteil, vergießen.'
Menge: 60,000 m

**03.05.80 Bewegungsfuge im Fundament herst. Bord+Rinne, Rinne50cm, Fugenmasse**
StL-Nr. 1811550599
Bewegungsfuge im Fundament von Streifen, Rinnen und
Borden unter Verwendung von 10 mm dicken Kunststoff-
Hartschaumplatten herstellen.
Fuge unter 'Bord mit Rinne.
Rinnenbreite = 30cm.
Einschließlich Verfüllung der Fuge mit elastischer Fugenmasse.'
Menge: 9,000 St

#### Bereich 03.06 Entwässerungskanalarbeiten

**03.06.10 Entwässerungsrohrleitung DN300 SB-KF-GM liefern und einbauen**
Entwässerungskanal/-leitung DIN EN 1610
aus Betonrohren Typ 2 nach DIN EN 1916 und DIN V 1201
SB-KF-GM, Kreisquerschnitt wandverstaerkt mit
Fuß und Muffe,
DN 300,
statisch sicher bei SLW 60 und Erdüberdeckung 0,80 m
bis 3,00 m.
Einschl. Übergabe des statischen Nachweises an den AG
auf Papier in 3-facher Ausfertigung.
Rohrverbindung : Dichtmittel nach DIN 4060, aus
Elastomeren, als Steckmuffendichtung mit dichter
Struktur, hohlraumfrei, als Kompressionsdichtung,
Dichtung werkseitig fest in der Muffe eingebaut,
verschiebesicher,
Bettung Typ 1 nach DIN 1610 herstellen.
erforderliche Materialien liefern,
In vorhandenem Graben ohne Verbau und Aussteifungen.
Rohrhersteller:

'.......................................................................'
(vom Bieter einzutragen)
Menge: 10,000 m

**03.06.20 Zulage zu DN300 SB-KF-GM für Böschungsstück**
Böschungsstück einbauen. Vergütet wird der Mehraufwand
gegenüber der bis zur unteren Vorderkante des
Böschungsstückes durchgemessenen Rohrleitung.
Rohr DN 300 SB-KF-GM

Böschungsstück aus Beton,
Neigung des Anlaufs 1 zu 1,5.
Menge: 1,000 St

**03.06.30 Kanal reinigen, bis DN 300**
StL-Nr. 9500993012010101
Abwasserkanal reinigen,
DN 'bis 300',

Ablagerungen 'gering (Neubau)',

durch Hochdruckspülverfahren,
Wasser liefern.
Menge: 18,000 m

**03.06.40 Regenwasserdurchlass durch Fernauge prüfen, Aufzeichnung auf CD oder DVD, Abnahme.**
Regenwasserdurchlass durch Fernauge prüfen,
schriftlichen Bericht anfertigen und Datenträger
liefern nach ATV M 143,
aufzeichnen auf CD oder DVD gemäß Festlegung des AG,
selbststartend, einschl. Lesesoftware,
Kanäle DN300, Werkstoff Beton,
Einmündungen und Beschädigungen einmessen
und fotografieren,
Einmessen des Abstandes zum Haltungsanfang in m,
Anlage ist nicht in Betrieb.
Das Reinigen des Kanals vor
Beginn der Prüfung wird besonders vergütet.
1 Durchlass: 18 m.
Einschl. Übergabe des Untersuchungsberichtes mit
- Untersuchungsprotokollen (haltungsweise) in Listenform und maßstäblicher Darstellung (je 3-fach)
- Fotodokumentation (Schadensbilder; 3-fach)
- Video auf CD oder DVD (3-fach)
Zeitpunkt der Inspektion : zur Bauabnahme .
Menge: 18,000 m

#### Bereich 03.07 Landschaftsbauarbeiten

**03.07.10 Rasenansaat herstellen Seit/Trenn/Mulden Feinplanum herst. Menge 20 g/m2**
StL-Nr. 04107514424900
Rasenansaat herstellen. Saatgut ohne Entmischung ausbringen und einarbeiten. Anfallenden Abfall ablesen.
Ggf. vorwüchsige Kräuter ausmähen.Abfall und Mähgut
entsorgen. Entsorgen wird gesondert vergütet.
Ansaat auf Seitenstreifen, Trennstreifen und Mulden.
Feinplanum herstellen.
Saatgutmenge 20 g/m2.
Saatgut 'entsprechend Standortverhältnissen :
- "Landschaftsrasen - Standard ohne Kräuter" nach
RSM 7.1.1 oder
- "Landschaftsrasen - Halbschatten" nach RSM 7.4
Ausführung der Rasenansaat gemäß ZTV La-StB und
DIN 18917 in der jeweils gültigen Fassung.'
Menge: 2600,000 m2

**03.07.20 Rasenfläche wässern Fertigstellungspflege**
Rasenfläche wässern
Ausführung der Arbeiten nach ZTV La-StB und DIN 18917
in der jeweils gültigen Fassung,
im Rahmen der Fertigstellungspflege
Wässern der Rasenfläche bis zur Abnahme.
Wasser liefern.
Anzahl der Wassergaben je Woche, je nach
Bedarf bis 15 l/m2
Arbeitsgänge : 10.
Einheitspreis je Arbeitsgang/m2 : '.................................'
(vom Bieter einzutragen)
Wassermenge entsprechend Bodenverhältnissen und
Witterungsverhältnissen.
Der AG ist über die Ausführung jedes Pflegeganges
umgehend in Kenntnis zu setzen.
Es werden nur die Pflegegänge anerkannt, die durch den
AG schriftlich bestätigt wurden.
Menge: 2600,000 m2

**03.07.30 Rasen mähen Fertigstellungspflege**
Rasen mähen
Ausführung der Arbeiten nach ZTV La-Stb und DIN 18917
in der jeweils gültigen Fassung,
im Rahmen der Fertigstellungspflege
Wuchshöhe 5-8 cm, Schnitthöhe über 3 cm.
Schnittgut ist vom AN auf eine Kompostieranlage zu
transportieren enschl. Entsorgungsgebühr.
Abstand der Schnitte in der Regel 14-tägig,
5 Schnitte,
Abrechnung nach bearbeiteter Fläche.
Einheitspreis je Arbeitsgang/m2 : '.................................'
(vom Bieter einzutragen)
Der AG ist über die Ausführung jedes Pflegeganges
umgehend in Kenntnis zu setzen.
Es werden nur die Pflegegänge anerkannt, die durch den
AG schriftlich bestätigt wurden.
Menge: 2660,000 m2

**03.07.40 Saatflaeche duengen 5 g/m2 Rein-N Fertigstellungspflege**
Saatflaeche gleichmaessig duengen.
Im Rahmen der Fertigstellungspflege
Zeitpunkt nach dem ersten Schnitt
Düngung einmalig, Reinnährstoffmenge je m2 5 g N
Düngerart : '....................................................................'
(vom Bieter einzutragen)
Dünger aufbringen und einarbeiten.
Abrechnung nach bearbeiteter Fläche.
Ausführung der Arbeiten nach ZTV La-StB und DIN 18917
in der jeweils gültigen Fasung,
Der AG ist über die Ausführung des Pflegeganges
umgehend in Kenntnis zu setzen.
Es wird nur der Pflegegang anerkannt, der durch den
AG schriftlich bestätigt wurde.
Menge: 2600,000 m2

#### Bereich 03.08 Fahrbahnmarkierungen

**03.08.10 Längsmarkierung Typ II herstellen durchg.Fstr.begr. Breite 0,12 m mit Vormarkierung Heißplastikmasse mind. P 6**
StL-Nr. 1813150521170019
Längsmarkierung Typ II einschl. evtl.
Sperrflächenumrandung als endgültige Markierung herstellen. Abgerechnet wird der markierte Strich, bei
Doppelstrichen zwei Striche.
Durchgehend als Fahrstreifenbegrenzung.
Strichbreite = 0,12 m.
Strich mit Vormarkierung.
Markierungssystem aus thermoplastischem Stoff, nicht
spritzbar (Heißplastikmasse).
Verkehrsklasse mindestens P 6.
Markierung auf 'Splittmastixasphalt'
Menge: 45,000 m

**03.08.20 Längsmarkierung Typ II herstellen Leitlinie 1 zu 1 Breite 0,12 m mit Vormarkierung Heißplastikmasse mind. P 6**
StL-Nr. 1813150551170019
Längsmarkierung Typ II einschl. evtl.
Sperrflächenumrandung als endgültige Markierung herstellen. Abgerechnet wird der markierte Strich, bei
Doppelstrichen zwei Striche.
Unterbrochen; Verhältnis Strich/Lücke 1 zu 1 als Leitlinie.
Strichbreite = 0,12 m.
Strich mit Vormarkierung.
Markierungssystem aus thermoplastischem Stoff, nicht
spritzbar (Heißplastikmasse).
Verkehrsklasse mindestens P 6.
Markierung auf 'Splittmastixasphalt'
Menge: 62,000 m

**03.08.30 Quermarkierung Typ I herstellen Radfahrerfurt mit Vormarkierung mehrkomp. Farbe mind. P 4 a.Asphaltdecksch.**
StL-Nr. 18131210412011
Quermarkierung Typ I als Verkehrsfreigabemarkierung
herstellen. Abgerechnet wird der markierte Strich.
Markierung = Radfahrerfurt.
Strich mit Vormarkierung.
Markierungssystem aus mehrkomponentiger lösemittelarmer
Farbe (High-Solid).
Verkehrsklasse mindestens P 4.
Markierung auf Asphaltdeckschicht.
Menge: 20,000 m

**03.08.40 Sonstiges Mark.zeichen Typ II herst Piktogramm 1,00 m mit Vormarkierung Heißplastikmasse nicht grob.Decke**
StL-Nr. 18131530912002
Sonstiges Markierungszeichen Typ II als endgültige Markierung nach Unterlagen des AG herstellen. Verkehrsklasse P 7.
Markierungszeichen 'Piktogramm "Radfahrer", Länge 1,00m'
Mit Vormarkierung.
Markierungssystem aus thermoplastischem Stoff, nicht
spritzbar (Heißplastikmasse).
Markierung auf nicht grobstrukturierter Asphaltdeckschicht.
Menge: 11,000 St

#### Bereich 03.09 Beschilderungen

**03.09.10 Schild mit Verkehrszeichen 133-10 - Fußgänger**
Schild mit Verkehrszeichen nach StVO und VwV-StVO
liefern und an
Aufstellvorrichtung nach Angabe des AG anbringen.
Aufstellvorrichtung wird gesondert berechnet.
Zeichen 133 -10,
Mit retroreflektierender Folie Reflexionsklasse RA 2,
Aufbau B,
Schild aus Aluminium, 2 mm dick.
Größe 2 (Seitenlänge 900 mm).
Befestigung mit langer Schelle aus Stahl,
feuerverzinkt, Schichtdicke min. 60 mym,
passend für Standardplan II nach IVZ-Norm.
Schrauben aus korrosionsbestaendigem Stahl nach DIN 17 440, Werkstoff-Nr. 1.4571.
Anbringung neben der Fahrbahn. Unterkante des Schildes
ab 2,25 m ueber der Verkehrsflaeche.
Menge: 2,000 St

**03.09.20 Schild mit Verkehrszeichen 205 - Vorfahrt gewähren**
Schild mit Verkehrszeichen nach StVO und VwV-StVO
liefern und an
Aufstellvorrichtung nach Angabe des AG anbringen.
Aufstellvorrichtung wird gesondert berechnet.
Zeichen 205,
Mit retroreflektierender Folie Reflexionsklasse RA 2,
Aufbau B,
Schild aus Aluminium, 2 mm dick.
Größe 1 (Seitenlänge 650 mm).
Befestigung mit langer Schelle aus Stahl,
feuerverzinkt, Schichtdicke min. 60 mym,
passend für Standardplan II nach IVZ-Norm.
Schrauben aus korrosionsbestaendigem Stahl nach DIN 17 440, Werkstoff-Nr. 1.4571.
Anbringung neben der Fahrbahn. Unterkante des Schildes
ab 2,25 m ueber der Verkehrsflaeche.
Menge: 9,000 St

**03.09.30 Kopie von Schild mit Verkehrszeichen 237 - Gehweg**
Schild mit Verkehrszeichen nach StVO und VwV-StVO
liefern und an
Aufstellvorrichtung nach Angabe des AG anbringen.
Aufstellvorrichtung wird gesondert berechnet.
Zeichen 237
Mit retroreflektierender Folie Reflexionsklasse RA 2,
Aufbau B,
Schild aus Aluminium, 2 mm dick.
Größe 2 (Durchmesser 600 mm).
Befestigung mit langer Schelle aus Stahl,
feuerverzinkt, Schichtdicke min. 60 mym,
passend für Standardplan II nach IVZ-Norm.
Schrauben aus korrosionsbestaendigem Stahl nach DIN 17 440, Werkstoff-Nr. 1.4571.
Anbringung neben der Fahrbahn. Unterkante des Schildes
ab 2,25 m ueber der Verkehrsflaeche.
Menge: 3,000 St

**03.09.40 Schild mit Verkehrszeichen 240 - gemeinsamer Geh-Radweg**
Schild mit Verkehrszeichen nach StVO und VwV-StVO
liefern und an
Aufstellvorrichtung nach Angabe des AG anbringen.
Aufstellvorrichtung wird gesondert berechnet.
Zeichen 240
Mit retroreflektierender Folie Reflexionsklasse RA 2,
Aufbau B,
Schild aus Aluminium, 2 mm dick.
Größe 2 (Durchmesser 600 mm).
Befestigung mit langer Schelle aus Stahl,
feuerverzinkt, Schichtdicke min. 60 mym,
passend für Standardplan II nach IVZ-Norm.
Schrauben aus korrosionsbestaendigem Stahl nach DIN 17 440, Werkstoff-Nr. 1.4571.
Anbringung neben der Fahrbahn. Unterkante des Schildes
ab 2,25 m ueber der Verkehrsflaeche.
Menge: 9,000 St

**03.09.50 Kopie von Schild mit Verkehrszeichen 247-50 - Höchst 50kmh**
Schild mit Verkehrszeichen nach StVO und VwV-StVO
liefern und an
Aufstellvorrichtung nach Angabe des AG anbringen.
Aufstellvorrichtung wird gesondert berechnet.
Zeichen 247-50
Mit retroreflektierender Folie Reflexionsklasse RA 2,
Aufbau B,
Schild aus Aluminium, 2 mm dick.
Größe 2 (Durchmesser 600 mm).
Befestigung mit langer Schelle aus Stahl,
feuerverzinkt, Schichtdicke min. 60 mym,
passend für Standardplan II nach IVZ-Norm.
Schrauben aus korrosionsbestaendigem Stahl nach DIN 17 440, Werkstoff-Nr. 1.4571.
Anbringung neben der Fahrbahn. Unterkante des Schildes
ab 2,25 m ueber der Verkehrsflaeche.
Menge: 2,000 St

**03.09.60 Schild mit Zusatzzeichen 1000-31 - Beide Richtungen V+R**
Schild mit Zusatzzeichen nach StVO und VwV-StVO
liefern und an
Aufstellvorrichtung nach Angabe des AG anbringen.
Aufstellvorrichtung wird gesondert berechnet.
Zeichen 1000-31,
Mit retroreflektierender Folie Reflexionsklasse RA 2,
Aufbau B,
Schild aus Aluminium, 2 mm dick.
Größe 2 (Höhe 450 mm, Breite 600 mm).
Befestigung mit langer Schelle aus Stahl,
feuerverzinkt, Schichtdicke min. 60 mym,
passend für Standardplan II nach IVZ-Norm.
Schrauben aus korrosionsbestaendigem Stahl nach DIN 17 440, Werkstoff-Nr. 1.4571.
Anbringung neben der Fahrbahn. Unterkante des Schildes
ab 2,25 m ueber der Verkehrsflaeche.
Menge: 6,000 St

**03.09.70 Schild mit Zusatzzeichen 1012-31 - Ende**
Schild mit Zusatzzeichen nach StVO und VwV-StVO
liefern und an
Aufstellvorrichtung nach Angabe des AG anbringen.
Aufstellvorrichtung wird gesondert berechnet.
Zeichen 1012-31,
Mit retroreflektierender Folie Reflexionsklasse RA 2,
Aufbau B,
Schild aus Aluminium, 2 mm dick.
Größe 2 (Höhe 450 mm, Breite 600 mm).
Befestigung mit langer Schelle aus Stahl,
feuerverzinkt, Schichtdicke min. 60 mym,
passend für Standardplan II nach IVZ-Norm.
Schrauben aus korrosionsbestaendigem Stahl nach DIN 17 440, Werkstoff-Nr. 1.4571.
Anbringung neben der Fahrbahn. Unterkante des Schildes
ab 2,25 m ueber der Verkehrsflaeche.
Menge: 3,000 St

**03.09.80 Rohrpfosten aufstellen 3500 mm R.St. 60,3/2,0 mm ohne Fußplatte Fundament Typ A Aushub i.Bst.vert**
StL-Nr. 1113030391909110
Rohrpfosten mit Abdeckkappe für Verkehrsschild aufstellen einschl. anfallenden Aushubarbeiten. Stahlteile
feuerverzinkt. Umgebende Fläche entsprechend dem früheren Zustand herstellen.
Pfostenlänge '3500 mm'
Rohr = Stahl 60,3/2,0 mm.
Pfosten 'ohne Fußplatte'
Aufstellung 'in herzustellendem Fundament,
sämtliche erforderlichen Materialien liefern'
Fundament Typ A nach IVZ-Norm.
Überschüssigen Aushub innerhalb der Baustelle flächenhaft verteilen.
Menge: 24,000 St

#### Bereich 03.10 Einfriedungen

**03.10.10 Weidezaun (Stahl) aufnehmen, wiederherstellen**
Weidezaun aufnehmen und wiederherstellen
Weidezaun aus Einschlagpfosten (Stahl) mit 2 reihiger Stromlitze aufnehmen, säubern, im Baustellenbereich lagern
und nach Fertigstellung der Straßenbaumaßnahme wie
vorgefunden wiederherstellen.
Bei und nach dem Aufnehmen abhanden gekommene bzw.
unbrauchbar gewordene Stoffe ersetzen.
Zaun enthält keine Tore.
Menge: 140,000 m

**03.10.20 Weidezaun (Holz) aufnehmen, wiederherstellen**
Weidezaun aufnehmen und wiederherstellen
Weidezaun aus Einschlagpfosten (Holz) mit 3 Stromlitzen aufnehmen, säubern, im Baustellenbereich lagern
und nach Fertigstellung der Straßenbaumaßnahme wie
vorgefunden wiederherstellen.
Bei und nach dem Aufnehmen abhanden gekommene bzw.
unbrauchbar gewordene Stoffe ersetzen.
Zaun enthält keine Tore.
Menge: 50,000 m

**03.10.30 Zaun aufnehmen Weidezaun*Höhe 1,00-1,50 m Pfosten Stahl*Abstand2,00-3,00m Pf.i.Beton40/80*Löcher schließen lagern**
Zaun aufnehmen, einschließlich Verstrebungen
und Stromlitze.
Weidezaun.
Zaunhöhe über 1,00 bis 1,50 m.
Pfosten aus Stahl.
Pfostenabstand über 2,00 bis 3,00 m.
Pfosten mit Einzelfundament aus Beton, Durchmesser bis
40 cm, Tiefe bis 80 cm.
Pfostenlöcher entsprechend der sie umgebenden Fläche
schließen. Material aus Baubereich.
Material ': Wiederverwendbares Zaunmaterial säubern,
auf Flächen des AN bauzeitlich lagern. Übriges Material
einer Verwertung nach Wahl des AN zuführen.'
Menge: 35,000 m

**03.10.40 Weidezaun AG herstellen ... 1,5 -2,0m ...*... Stahl ... ... 3,0m ...*Pf.rü.12,Pf.ka.13 Pfostenabst.3,00m Betonfundament C12/15**
Weidezaun des AG einschließlich der erforderlichen Erdarbeiten
herstellen. Aushubmaterial innerhalb der Baustelle
flächenhaft verteilen.
Zaunhöhe '1,5 bis 2m'
Pfosten 'des AG, Stahl'
Pfostenlänge 'ca. 3,00m'
Pfostenrücken mindestens 12 cm, Pfostenkanten mindestens 13 cm.
Pfostenabstand = 3,00 m.
inkl. Herstellung Betonfundament C12/15 d=40cm.
Menge: 35,000 m

**03.10.50 Zaun aufnehmen Maschendrahtzaun Höhe 1,00-1,50 m Pfosten Beton Abstand2,00-3,00m Pfosten in Boden Lö.schl.Mat.lief. Material verwert.**
StL-Nr. 2112810132421201
Zaun aufnehmen, einschließlich Verstrebungen.
Maschendrahtzaun.
Zaunhöhe über 1,00 bis 1,50 m.
Pfosten aus Beton.
Pfostenabstand über 2,00 bis 3,00 m.
Pfosten in Boden.
Pfostenlöcher entsprechend der sie umgebenden Fläche
schließen. Material liefern.
Ausgebautes Material nach Wahl des AN verwerten.
Menge: 75,000 m

**03.10.60 Maschendrahtzaun herstellen Zaunhöhe 1,50 m St.pf.moosgr.D48 Pf.L2,10m,D30 T70 Pfostenabst.3,00m Gefl.50x50ku.grün Spdr.ku.3züg.grün Aushub verteilen**
Maschendrahtzaun, einschließlich der erforderlichen
Erdarbeiten, herstellen. Spanndraht in jede Masche einziehen. Mindestens jeden 10. Pfosten und alle Eckpfosten doppelseitig und die Endpfosten einseitig verstreben. Pfostenverstrebung wird gesondert vergütet.
Anzahl der Eckpfosten : 4 Stück
Anzahl der Endpfosten : 0 Stück (Zaunenden schließen
an vorhandenen Zaun/Tor an)
Anzahl der Anschlüsse an vorh. Zaun : 4 Stück
Zaunhöhe = 1,50 m.
Stahlrohrpfosten, feuerverzinkt und pulverbeschichtet,
Durchmesser = 48 mm, Wanddicke = 1,5 mm, moosgrün, RAL
6005.
Pfostenlänge = 2,10 m, Betonfundament C 12/15, Durchmesser = 30 cm, Tiefe = 70 cm.
Pfostenabstand = 3,00 m.
Maschendrahtgeflecht 50x50x2,8 mm, dickverzinkt und
kunststoffummantelt, moosgrün, RAL 6005.
Spanndraht 3,8 mm, dickverzinkt und kunststoffummantelt, moosgrün, RAL 6005, 3-zügig.
Bodenklasse 3 bis 5, Aushubmaterial innerhalb der Baustelle flächenhaft verteilen.
Menge: 90,000 m

#### Bereich 03.11 Ausgleichs- und Ersatzmaßnahmen

**03.11.10 Amphibienzaun stellen**
*** Pauschalposition
Die Position umfasst alle Vorarbeiten und die Herstellung eines zeitweiligen Amphibienschutzzaunes nordöstlich der K6825 (Station 4+090 bis 4+160, Länge ca. 90 m). Zunächst sind Baustelleneinrichtung und -räumung (Pauschalen) sowie das Mähen der Vegetationsfläche (180 m², Streifenbreite bis 2,00 m) auf Grabenböschung, Grünland und Waldflächen vor Zaunbeginn auszuführen. Anschließend wird ein Planum für die Zauntrasse (180 m², Breite 2,00 m) durch Abplaggen und Einebnen herstellt; dabei anfallende Steine, Baustoffreste und Unrat (0,5 m³) sind getrennt zu lagern.
Der Verlauf des Zaunes ist entsprechend der vom AG abgenommenen Zaunverlaufsabsteckung anzupassen.
Material des Absperrzaunes = undurchsichtige, wetterfeste, UV-stabile, reißfeste Folie aus  flexiblem Polyvinylchlorid oder Polyethylen, Stärke: mind. 1 mm dick. Breite der Folienbahn: mind. 0,60 m. Pfosten: Nadelholz, bunt geschält, Zopf - DU = 8 cm, Länge = 1,00 m, Pfostenabstand in der Zaunlinie: ca. 2,00 m. Dabei ist jeder 5-te einzubauende Pfosten sowie an Richtungswechseln als Markierungspfahl (Länge 1,70 m, oberes Drittel signalrot, sichtbar 1,20 m) integrierend zu setzen. Einbau der Folie 0,50 m über OK Gelände als Endhöhe. Das Einbringen der unteren 0,10 m des zu errichtenden Schutzzaunes ist in Handarbeit, schräg nach unten abgewinkelt, auszuführen.
Der gesamte Bauablauf ist mit mind. 10 digitalen Lichtbildern zu dokumentieren.
Menge: 1,000 psch

**03.11.20 Amphibienzaun kontrollieren, begehen und unterhalten**
*** Pauschalposition
Die Position bündelt sämtliche Kontroll-, Instandhaltungs- und Rückbauleistungen am bereits errichteten Schutzzaun während der Bausaison IV. 2026. Dazu zählen 8 Zaunkontrollgänge auf Funktionsfähigkeit und Dichtheit, die Reparatur beschädigter Zaunabschnitte (5 m) sowie der Ersatz beschädigter Markierungspfähle (1 St.), jeweils nach denselben Material- und Ausführungsvorgaben wie hergestellt. Faunafachliche Kontrollen erfolgen sowohl unmittelbar nach Zaunerrichtung (6 Begehungen à 2 Kontrollgänge) als auch begleitend zur Bauausführung (4 Begehungen), wobei angetroffene Amphibien schonend zu fangen und hinter dem Zaun freizusetzen sind; der Einsatz eines Amphibienfachmanns ist nachzuweisen. Witterungsabhängig sind drei weitere Mähgänge (je 360 m², beidseitig 1,00 m Streifenbreite) durchzuführen. Kurzfristige Schutzzaunanpassungen infolge der Wegebaumaßnahme (10 m) sind nach den Vorgaben aus der vorstehenden Position einzukalkulieren. Abgeschlossen wird die Position durch eine Gesamtdokumentation (Text, Foto, Karte, digital und in Papierform) sowie den abschließenden Rückbau des gesamten Schutzzaunes (90 m) inkl. Markierungspfählen und Verfüllung der entstandenen Vertiefungen.
Menge: 1,000 psch

**03.11.30 Miner. Bodenverb.stoff liefern Stockosorb 500 micro original verpackt**
StL-Nr. 181071069002
Mineralischen Bodenverbesserungsstoff liefern.
Bodenverbesserungsstoff 'Stockosorb 500 micro'
Lieferform = Original verpackt.
Menge: 528,500 kg

**03.11.40 Miner. Bodenverb.stoff liefern Lehm lose anliefern**
StL-Nr. 181071069001
Mineralischen Bodenverbesserungsstoff liefern.
Bodenverbesserungsstoff 'Lehm'
Lieferform = Lose. Abgerechnet wird nach Aufmaß auf dem
Fahrzeug auf der Baustelle.
Menge: 15,100 m3

**03.11.50 Miner. Bodenverb.stoff liefern Pflanzenkompost lose anliefern**
StL-Nr. 181071069001
Mineralischen Bodenverbesserungsstoff liefern.
Bodenverbesserungsstoff 'Pflanzenkompost'
Lieferform = Lose. Abgerechnet wird nach Aufmaß auf dem
Fahrzeug auf der Baustelle.
Menge: 35,000 m3

**03.11.60 Dreibock liefern**
Dreibock liefern
Kiefernholz,
1,50m hoch, 50 x 45cm
Menge: 151,000 St

**03.11.70 Bindegurt liefern**
Bindegurt aus Polyestergewebe liefern, UV Stabil, 50mm breit, 1,00m lang
Menge: 453,000 St

**03.11.80 Kükendraht liefern**
Kükendraht liefern, verzinkter Bandstahl, Maschenweite 13mm, 50cm hoch.
Menge: 302,000 m

**03.11.90 Rohrmatte liefern**
Rohrmatte 1,20 m hoch 1,6 m.
(je Hochstamm ca. 0,5 m)
Naturmaterial

liefern
Menge: 75,500 m

*Hinweis: Das Pflanzgut ist mit Lieferschein nachzuweisen.*
Das Pflanzgut ist mit Lieferschein nachzuweisen.
Prüfung durch den Planer am Lieferungstag.
evtl. notwendiger Einschlag ist mit dem Planer
abzustimmen.
Pflanzgut bei Zwischenlagerung abdecken, bei Bedarf
wässern.
Transport (auch über kurze Strecken) nur mit
Verdunstungsschutz.

**03.11.100 Quercus petraea liefern Al 3xv mDb 16-18**
StL-Nr. 18104501100000
Quercus petraea (Traubeneiche) liefern.
Alleebaum, dreimal verpflanzt, mit Drahtballen, Stammumfang 16 bis 18 cm.
Menge: 38,000 St

**03.11.110 Acer pseudoplatanus liefern Al 3xv mDb 16-18**
StL-Nr. 18104005080000
Acer pseudoplatanus (Bergahorn) liefern.
Alleebaum, dreimal verpflanzt, mit Drahtballen, Stammumfang 16 bis 18 cm.
Menge: 38,000 St

**03.11.120 Tilia platyphyllos liefern Al 3xv mDb 16-18**
StL-Nr. 181047090800
Tilia platyphyllos (Sommerlinde) liefern.
Alleebaum, dreimal verpflanzt, mit Drahtballen, mit
gerader Stammverlängerung innerhalb der Krone, Stammumfang 16 bis 18 cm.
Menge: 37,000 St

**03.11.130 Tilia cordata liefern Al 3xv mDb 16-18**
StL-Nr. 18104703080000
Tilia cordata (Winterlinde) liefern.
Alleebaum, dreimal verpflanzt, mit Drahtballen, Stammumfang 16 bis 18 cm.
Menge: 37,000 St

**03.11.140 Einzelbaumstandorte mähen/mulchen**
Menge: 755,000 m²

**03.11.150 Baum pflanzen**
Pflanzgruben ausheben 100x100x70 cm, wiederverwendbares
Material seitlich lagern, Sohle 20 cm tief lockern.

Einweisung über die Pflanzflächen vor Ort durch die
Bauleitung.

Bäume pflanzen in die bereits vorbereiteten und wieder
zu verfüllenden Pflanzgruben, fachgerechtes
Zurückschneiden der Krone, Gießrand herstellen,

Bodenverbesserungsstoffe mit Aushub mischen und
einbauen:
0,8 kg Storkosorb
80 Liter Pflanzenkompost (Einbau bis 40 cm Tiefe)
100 Liter Lehm
Gießmulde herstellen Durchmesser 90 cm

Beachten: geringmächtige Humusschicht gesondert
seitlich lagern und bei Pflanzung wieder einbauen !
Menge: 151,000 St

**03.11.160 Einzelbaumstandorte mulchen**
Rindenmulch liefern und mit einer Schicktdicke von ca.
10 cm auf die Pflanzreihe auftragen
Menge: 151,000 m2

**03.11.170 Baumverankerung (Pfahlbock) herst. Dreibock L 2,5m,DU 8-10cm bunt geschält Querholz halbr. 1 Bindung/Pfahl Kokosstr. mittel Verbissschutz**
StL-Nr. 1810734421111101
Baumverankerung als Pfahlbock herstellen. Pfähle gekegelt bzw. gefast und gespitzt, standfest einschlagen.
Pfahlbock mit drei Pfählen.
Pfahllänge 2,50 m, Zopfdurchmesser 8 bis 10 cm.
Pfahl aus Nadelholz bunt geschält.
Pfahlzöpfe durch Querhölzer seitlich verbinden, Pfahlverbindung = Halbrundholz geschält, Durchmesser = 50mm.
Eine Bindung je Pfahl.
Bindung = Kokosstrick, mitteldick (1 kg = 80 m), Bindung aus doppelter 8er-Schlaufe auf Abstand umwickelt,
Bindung an Pfahl oder Querholz annageln.
Verbissschutz aus Maschendraht, Sechseckgeflecht, Ma-
schenweite 25 mm, 1,00 m hoch, anbringen und 10 cm tief
in den Boden einlassen.
Menge: 151,000 St

**03.11.180 Rindenschutz herstellen StU bis 20 cm Höhe bis 3,20 m Stammschutzfarbe**
StL-Nr. 181073521301
Rindenschutz herstellen.
Stammumfang bis 20 cm.
Schutzhöhe bis 3,20 m.
Schutz = Stammschutzfarbe, Mindesthaltbarkeit 5 Jahre.
Menge: 151,000 St

**03.11.190 Fertigstellungspflege**
Fertigstellungspflege im Herstellungsjahr durchführen.

flächig jäten, zu schwach austreibende Triebe
zurückschneiden,
Größe der Fläche: 755 m².
Die Arbeitsgänge sind dem AG anzumelden und schriftlich
nachzuweisen.
Menge: 1,000 Psch

**03.11.200 Gehölze pflegen, 1.- 3. Pflegegang, Im 1. Pflegejahr, Jäten, Pfl.**
Entwicklungspflege 1. Jahr
im Jahr sind 3 Pflegegänge durchzuführen.

Gehölze richten und antreten, zu schwach austreibende
zurückschneiden, abgestorbene Gehölze entfernen und
entsorgen.
Abfälle einer zugelassenen Entsorgungs- oder
Verwertungsanlage zuführen
ggf. vorhandene Austriebe am Stamm zurückschneiden
Menge: 151,000 St

**03.11.210 Gehölze pflegen, 1.- 3. Pflegegang, Im 2. Pflegejahr, Jäten, Pfl.**
Entwicklungspflege 2. Jahr
im Jahr sind 3 Pflegegänge durchzuführen.

Gehölze richten und antreten, zu schwach austreibende
zurückschneiden, abgestorbene Gehölze entfernen und
entsorgen.
Abfälle einer zugelassenen Entsorgungs- oder
Verwertungsanlage zuführen
ggf. vorhandene Austriebe am Stamm zurückschneiden

Zaun prüfen und ggf. reparieren bzw. nachspannen
Menge: 151,000 St

**03.11.220 Gehölze pflegen, 1.- 3. Pflegegang, Im 3. Pflegejahr, Jäten, Pfl.**
Entwicklungspflege 3. Jahr
im Jahr sind 3 Pflegegänge durchzuführen.

Gehölze richten und antreten, zu schwach austreibende
zurückschneiden, abgestorbene Gehölze entfernen und
entsorgen.
Abfälle einer zugelassenen Entsorgungs- oder
Verwertungsanlage zuführen
ggf. vorhandene Austriebe am Stamm zurückschneiden

Zaun prüfen und ggf. reparieren bzw. nachspannen
Menge: 151,000 St

**03.11.230 Gehölze pflegen, 1.- 3. Pflegegang, Im 4. Pflegejahr, Jäten, Pfl.**
Entwicklungspflege 4. Jahr
im Jahr sind 3 Pflegegänge durchzuführen.

Gehölze richten und antreten, zu schwach austreibende
zurückschneiden, abgestorbene Gehölze entfernen und
entsorgen.
Abfälle einer zugelassenen Entsorgungs- oder
Verwertungsanlage zuführen
ggf. vorhandene Austriebe am Stamm zurückschneiden

Zaun prüfen und ggf. reparieren bzw. nachspannen
Menge: 151,000 St

**03.11.240 Wässerung Fertigstellungspflege - Bäume**
50 L / Baum

4 Wässerungsgänge / Herstellungsjahr
davon eine Anwuchswässerung direkt nach der Pflanzung

weitere Wässerungsgänge nach Bedarf  für alle Bäume in
Abstimmung mit AG, Wässerungsgänge sind dem AG
anzumelden und nachzuweisen
Menge: 30,200 m3

**03.11.250 Wässerung 1. Pflegejahr - Bäume**
50 L / Baum

8 Wässerungsgänge / Pflegejahr.

weitere Wässerungsgänge nach Bedarf  für alle Bäume in
Abstimmung mit AG, Wässerungsgänge sind dem AG
anzumelden und nachzuweisen
Menge: 60,400 m3

**03.11.260 Wässerung 2. Pflegejahr - Bäume**
50 L / Baum

8 Wässerungsgänge / Pflegejahr.

weitere Wässerungsgänge nach Bedarf  für alle Bäume in
Abstimmung mit AG, Wässerungsgänge sind dem AG
anzumelden und nachzuweisen
Menge: 60,400 m3

**03.11.270 Wässerung 3. Pflegejahr - Bäume**
50 L / Baum

8 Wässerungsgänge / Pflegejahr.

weitere Wässerungsgänge nach Bedarf  für alle Bäume in
Abstimmung mit AG, Wässerungsgänge sind dem AG
anzumelden und nachzuweisen
Menge: 60,400 m3

**03.11.280 Wässerung 4. Pflegejahr - Bäume**
50 L / Baum

8 Wässerungsgänge / Pflegejahr.

weitere Wässerungsgänge nach Bedarf  für alle Bäume in
Abstimmung mit AG, Wässerungsgänge sind dem AG
anzumelden und nachzuweisen
Menge: 60,400 m3
